# Gemeinde Elsendorf, Ret Mitter+Alla
Angebotsaufforderung (GAEB DA XML 3.3, DA83)
Projekt: 180-1701
Währung: EUR
Vergabeart: Verhandlungsverfahren
Auftraggeber: Gemeinde Elsendorf, Poststraße 2a, 84048 Mainburg; DV-Nummer: 180-1701; Vergabenummer: 180-1701
Erstellt mit: BECHMANN AVA 2025.20/ GXML Toolbox V3.3 R20210630, BECHMANN AVA 2025.20, 12.03.2026

## Zusätzlicher Text
LEISTUNGSVERZEICHNIS

Gemeinde Elsendorf
Verwaltungsgemeinschaft Mainburg

HWRB Mitterstetten

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
Bauvorhaben: Gemeinde Elsendorf
  HWRB Mitterstetten
  Oberboden- und Erdarbeiten, Wegebau und Stahlbetonarbeiten

Vergabenummer: 180-1701_01

Bauherr: Gemeinde Elsendorf
  Verwaltungsgemeinschaft Mainburg
  Poststraße 2 a
  84078 Mainburg

Submission: 07.04.2026  /  16:00 Uhr

Abgabeort: elektronische Angebotsabgabe

## 180-1701_01 Elsendorf, HWRB Mitterstetten
Datum: 12.03.2026

### 1 Hochwasserrückhaltebecken

*Hinweis: BESCHREIBUNG DER BAUMAßNAHME*
BAUBESCHREIBUNG

Gemäß dem integralen Hochwasserschutzkonzept aus dem Jahr 2010 plant die Gemeinde Elsendorf den Bau eines Hochwasserrückhaltebecken im Ortsteil Mitterstetten.
Das Becken wird vom Elsendorfer Bach im Hauptschluss durchflossen.

1. Auszuführende Leistungen

Erdarbeiten
Die Planung sieht ein Becken mit einem Volumen von ca. 35.600 m³  vor. Im Bereich des geplanten Beckes existiert ein landwirtschaftlicher Weg. Der Damm des Weges muss zurückgebaut werden.
Der Absperrdamm weist eine Höhe von ca. 3,35 m über dem Gelände auf. Der tiefste Gründungspunkt ergibt sich im Drosselbauwerk.
Der Damm wird in Erdbauweise errichtet. Dazu soll das Material, welches beim Beckenaushub anfällt, mitverwendet werden. Laut Baugrundgutachten kann das Material nach Verbesserungs- maßnahmen (Einfräsen Kalk/Zement) zur Errichtung des Dammes verwendet werden. Zusätzlich ist das Dammschüttmaterial zu liefern.
Das Material soll lagenweise (40 cm) eingebaut und verdichtet werden. Der Damm ist an seinem höchsten Punkt ca. 3,35 m über Gelände. Die Dammaufstandsfläche soll ebenfalls mittel Kalk/Zement verbessert werden, um Setzungen am Dammbauwerk zu minimieren.
Auf dem Damm ist ein neuer Wirtschaftsweg herzustellen und der bestehende Weg im Beckenbereich zurückzubauen.
Hochwasserentlastung
Als Hochwasserentlastungsanlage ist eine überströmbare Dammscharten vorgesehen. Diese wird auf gesamter Dammlänge  errichtet. Zur Gewährleistung einer gleichmäßigen Überströmung ist ein durchgehender horizontaler Bordstein vorgesehen. Dieser wird nachjustierbar ausgeführt.
Der Bereich an den Dammflanken wird mittels Geotextil befestigt.
Auslaufbauwerke
Als Auslaufbauwerk ist ein Drosselbauwerk mit anschließender Verrohrung DN 1200/900 vorgesehen.
Jeweils im Bereich des Drosselbauwerks wird zur Sohlsicherung des Feldbaches ein Gerinne mit Natursteinen nachgebildet. Darauf wird das Material aus dem jetzigen Bachbett aufgebracht, um eine möglichst natürliche Gewässersohle zu erzeugen. Auch in der Verrohrung ist ein solches Gerinne geplant.
Die Gewässersohle weist ein Gefälle von 0,4% auf.
Die Auslaufbauwerke werden mittels eines Grob- und Feinrechens vor Verklausung geschützt. Der Grobrechen ist um das Bauwerk angeordnet und besteht aus Eichenholzpfählen. Der Feinrechen wird direkt am Stahlbetonbauwerk angeordnet.
Drosselbauwerke
Das jeweilige Drosselbauwerk ist im Auslaufbauwerk integriert. Die Drosselung erfolgt über den Rohrquerschnitt des Maulprofils.
Tosbecken
Im Anschluss an die Hochwasserentlastungsanlage wird ein Tosbecken angeordnet. Dadurch wird das abfließende Wasser abgebremst und die Energieumwandlung unterstützt.

2. Ausgeführte Vorarbeiten

- Wasserrecht
- Bodengutachten inkl. statischem Nachweis für den Erddamm

3. Ausgeführte Leistungen

Der AN erhält vom AG Absteckpunkte in digitaler Form.
Die abgesteckten Punkte sind dauerhaft zu sichern.

4. Gleichzeitig laufende Bauarbeiten

Derzeit keine vorgesehen.

5. Lage der Baustelle

Die Ortschaft Mettenbach liegt an der St 2142 im Gemeindegebiet Elsendorf.
Das geplante Hochwasserrückhaltebecken liegt zwischen den Orten Mitterstetten und Horneck.

6. Vorhandene öffentliche Verkehrswege

Die Staatsstraße St 2142 führt zum Hauptort Elsendorf und somit zur BAB93 sowie zur B299 im Osten.
Auf die Belange der Anwohner ist Rücksicht zu nehmen, die Verschmutzung der Straßen ist zu minimieren. Staatsstraßen sind bei Verunreinigung täglich durch den AN zu reinigen, die Kosten gehen zu Lasten des AN.

7. Zugänge, Zufahrten

Die Zufahrt zum Baugelände kann nur über die St2142 erfolgen.
Die bestehenden Feldwege müssen im Baufeld zum Großteil zurückgebaut und umverlegt werden. Dies kann die Anfahrbarkeit der Baustelle während der Erdarbeiten erschweren.
Der AN hat sich die Zufahrt (Anrampung etc.) eigenständig zu erstellen und an den Baufortschritt anzupassen. Das Erstellen, Vorhalten und Rückbauen der Zufahrtseinrichtung ist in die Position Baustelleneinrichtung bzw. Baustraßen des AN einzurechnen.

8. Anschlussmöglichkeiten an Ver- und Entsorgungsleitungen

werden vom AG nicht zur Verfügung gestellt. Es ist Sache der AN, sich erforderliche Anschlüsse, die zur Erfüllung der Bauaufgabe notwendig sind, sich von den zuständigen Stellen installieren zu lassen. Kosten für Anschluss und Verbrauch werden nicht gesondert vergütet. Aufgrund der Entferung zu den beiden Ortschaften ist nicht davon auszugehen, einen Stromanschluss erstellen zu können.

9. Lager- und Arbeitsplätze

für Bauunterkünfte, Baumaterialien u. dgl. werden vom AG grundsätzlich nicht zur Verfügung gestellt. Darüber hinaus ist es Sache des AN, die erforderlichen Flächen, die zur Erfüllung der Bauaufgabe notwendig sind, anzumieten.

10. Oberflächenwasser

Während der Bauzeit anfallendes Oberflächenwasser ist abzuleiten.

11. Boden- und Untergrundverhältnisse

Bei den Untersuchungen wurden folgende Schichten angetroffen:
- 0,20 – 0,30 m dicke Oberbodenschicht
- Im Bereich der bestehenden Feldwege wurden Auffüllungen (sandige, schwach schluffige Kiese) bis zu 1,9 m u. GOK angetroffen

- Darunter befinden sich bindige Deckschichten aus Tonen mit unterschiedlich hohen Sand- und Schluffanteilen, mit teils schwach kiesige bis kiesige Anteilen
- Unterhalb der Deckschichten wurden sandige, schwach tonige Kiese erkundet.

Bei allen  Bohrungen wurde kein Grund- oder Schichtenwasser angetroffen. Es muss jedoch zumindest zeitweise mit Schichtwasser gerechnet werden.
Weitere Details siehe statische Berechnungen inkl. Baugrund- untersuchung.

12. Seitenentnahmen und Ablagerungsstellen

Seitens des Bauherrn sind keine Seitenentnahmen oder Ablagerungsstellen vorgesehen. Sämtlicher Materialabtrag ist im Baubereich nach Unterlagen des AG zu lagern.
Oberboden ist zu fachgerechten trapezförmigen Mieten mit maximal 2,0 m Höhe zu errichten und zu begrünen. Ein Befahren der Mieten darf nicht erfolgen (auch nicht zur Aufmietung und Profilierung).
Boden und Oberboden der zur Entsorgung vorgesehen ist, muss ebenfalls im Baubereich zwischengelagert und beprobt werden. Die Beprobung erfolgt je nach dem vom AN vorgesehenen Entsorgungs- oder Verwertungsweg (Eckpunktepapier, LAGA PN 98 in Abhängigkeit von DepV, EBV / KrWG).
Der Boden geht dem entsprechend in Eigentum den AN über und ist fachgerecht zu verwerten bzw. zu entsorgen. Die Verwertung / Entsorgung ist nachzuweisen. Sämtliche Vorgaben des KrWG, der EBV bzw. der DepV sind dabei einzuhalten und einzukalkulieren.

13. Zu schützende Bereiche und Objekte

Generell sind angrenzende Grundstücke und Zäune sowie Sparteneinrichtungen zu schützen.

14. Anlagen im Baugelände

mögliche Sparten:
Gas- und Wasserleitungen,
E-Werk-Kabel, Strassenbeleuchtungskabel,
Telekom-Kabel
Es sind ein Abwasserdruckleitung der Gemeinde Elsendorf bekannt.
Allgemein:
Der AG veranlasst das Ändern, Umlegen oder Beseitigen von Erdleitungen, sofern dies durch die Maßnahme erforderlich wird. Die Leitungspläne können, soweit vorhanden, bei den zuständigen Stellen eingesehen werden. Die einschlägigen Bestimmungen der jeweiligen Baulastträger sind zu beachten (z.B. Kabelschutzanweisung, etc.) Der AN hat evtl. Spartenverlegungen mit dem Versorgungsträger zu koordinieren und diesem ausreichend Zeit einzuräumen.

15. Öffentlicher Verkehr auf der Baustelle

Je nach Jahreszeit ist vor allem mit landwirtschaftlichem Verkehr im Baustellenbereich zu rechnen.

16. Verkehrsführung, Verkehrssicherung

Im Rahmen der Verkehrssicherheit für öffentliche Straßen und Wege haben alle Fahrzeuge vor dem Verlassen des Baustellenbereichs durch geeignete Maßnahmen zu veranlassen, dass die öffentlichen Straße und Wege nicht verschmutzt werden. Werden Verschmutzungen durch Baustellenverkehr im Anschlussbereich festgestellt, so werden diese auf Kosten des AN beseitigt.
Erfolderliche Baustellenbeschilderungspläne und Verkehsrechtliche Anordungen sind vom AN vor Baubeginn bei der Gemeide bzw. dem LRA einzuholen. Die Baustellenbeschilderung darf erst nach Zustimmung mit dem AG entfernt werden.

17. Bauablauf

Die Abwicklung der Maßnahme ist in Abstimmung mit dem AG und dem bauleitenden Ingenieurbüro zügig und in den nachfolgend beschriebenen Abschnitten durchzuführen.
Der nachfolgend beschriebenen Bauablauf wurde aufgrund der begrenzten Lagerflächen des AG vorgesehen. Weicht der AN davon ab, so sind alle dadurch anfallenden Mehraufwendungen (z. B. für die Beschaffung und den Unterhalt entsprechender Lagerflächen etc.) einzukalkulieren.

Baubeginn: Mai 2026

Baufertigstellung: Ende Oktober 2026

18. Baubehelfe

entfällt

19. Stoffe, Bauteile

siehe beigelegte Richtlinien
Die einschlägigen DIN-Normen sind zu beachten

20. Winterbau

Die Maßnahme ist nur im Jahr 2026 geplant.
Sämtliche Aufwendungen, die für ein eventuelles Stilllegen der Baustelle (Ab- und Wiederantransport von Baugeräten, „Winterfestmachung“ von Baustelleneinrichtungen und Baubereichen etc.) bzw. für Arbeiten bei winterlicher Witterung (einschließlich Räumarbeiten bei Schnee und Eis) anfallen, sind vom AN einzurechnen und werden nicht gesondert vergütet sofern die Bauzeitenverlängerung nicht vom AG zu vertreten ist.
Die Baustelle ist gemäß § 4 Abs. 5 Satz 2 VOB/B zu schützen und zu unterhalten. Auf § 6 Abs. 2 Punkt 2. VOB/B wird besonders hingewiesen.

21. Beweissicherung

entfällt

22. Sicherungsmaßnahmen

entfällt

23. Belastungsannahmen

Die Standsicherheitsnachweise wurden nach EC 7 geführt.
Es gilt die DIN 1055, DIN 1072 sowie ZTV-W (Erdarbeiten)

24. Aufmassverfahren

Aufmaße sind grundsätzlich gemeinsam mit der beauftragten Bauaufsicht rechtzeitig zu erstellen. Für jede Position sind eigene, beidseitig anerkannte, Aufmaße zu erstellen. Sie sind mit Erläuterungen, Skizzen, Stationierungen und dgl. zu versehen, damit die erbrachte Leistung zweifelsfrei und unmissverständlich, abgerechnet werden kann. Für jedes einzelne Aufmaßblatt ist eine Blattsumme zu bilden. Überträge sind nicht zulässig. In der vom AN vorzulegenden Massenzusammenstellung sind dann diese einzelnen Blattsummen aufzuaddieren und evtl. Abzüge in Ansatz zu bringen. Auf ausreichenden Zeilenabstand für Korrekturen ist zu achten. Die endgültige ermittelte Positionsmenge wird dann der Schlussrechnung zugrunde gelegt.
Die Abrechnung des Oberboden- und Bodenabtrags erfolgt nach Geländemodellen bzw. Querprofilen mit entsprechender vermessungstechnischer Aufnahme durch den AN.
Zwischengelagerter Oberboden und Boden ist dabei gesondert zu erfassen. Hierfür wurde in der Massenermittlung ein Auflockerungsfaktor von 20 % berücksichtigt.

25. Prüfungen

Eignungsprüfungen etc.
sind rechtzeitig vor Baubeginn dem Ing. Büro vorzulegen.

Eigenüberwachungsprüfungen:
sind vom AN während der Ausführung mit der erforderlichen Sorgfalt und im erforderlichen Umfang durchzuführen. Werden Abweichungen von den vertraglichen Anforderungen festgestellt, sind deren Ursachen unverzüglich zu beseitigen.
Der Prüfumfang richtet sich nach ZTV-W LB 205 sowie den sonstigen Vorschriften und Merkblättern (ZTV-E StB, TP BF-StB etc.).

Kontrollprüfungen:
werden vom AG entsprechend den Vorschriften und Anweisungen durchgeführt.

Kosten:
Kosten für Eignungsprüfungen und Eigenüberwachungsprüfungen werden vom AG nicht gesondert vergütet. Kosten für Kontrollprüfungen trägt der AG

26. Vom AG zur Verfügung gestellte Ausschreibungsunterlagen

Übersichtkarte
Lageplan
Beckenlängsschnitt
Dammquerschnitte
Bauwerksplan Einlaufbauwerk mit Details
Detailplan Lichtschacht
Baugrundgutachten

27. Vom AN zu beschaffende Ausführungsunterlagen

Bestandspläne Sparten, Bauzeitenplan, Abrechnungspläne und Eignungsprüfungen

28. Geltende ZTV

Alle zum Zeitpunkt der Ausschreibung geltenden ZTV inkl. Änderungen und Ergänzungen.
Die aktuelle Verdingungsordnung für Bauleistungen mit den Teilen VOB/B und VOB/C werden Vertragsbestandteil.

*Hinweis: Auflistung der anzuwendenden „Zusätzlichen Technischen Vertragsbedingungen“*
Auflistung der anzuwendenden „Zusätzlichen Technischen Vertragsbedingungen“:
Als Vertragsgrundlagen gelten in aufgeführter Reihenfolge:
das Auftragsschreiben
  •  das Leistungsverzeichnis mit allen beigelegten Formblättern (einschl. der Baubeschreibung)
  •  die Besonderen Vertragsbedingungen in der beiliegenden Fassung
  •  die Zusätzlichen Vertragsbedingungen
  •  die einschlägigen Zusätzlichen Technischen Vertragsbedingungen bzw. Vorschriften in der jeweils aktuellen Fassung
  •  die Allgemeinen Vertragsbedingungen für die Ausführung von Bauleistungen (VOB Teil A/B/C) in der jeweils aktuellen Fassung

*Hinweis: Allgemeine Vertragliche Regelungen*
1.
Die Vorbemerkungen zu den einzelnen Leistungsbereichen des Standardleistungskatalogs (STLK) und Regionalleistungskatalog (RLK) sind Vertragsbestandteil.
2.
Für LV-Positionen, die auf Standardtexte des STLK und RLK zurückgreifen, gilt der Wortlaut des Langtextes als vertraglich vereinbart.
3.
Leistungen, deren Text nicht dem in den STLK und RLK abgedruckten entspricht, haben keine StL-Nr., sondern lediglich eine Ordnungszahl (OZ) erhalten. Sämtliche Vorbemerkungen zu den einzelnen Abschnitten des STLK und RLK gelten jedoch für alle in dem jeweiligen Abschnitt aufgeführten Leistungen, gleichgültig, ob sie eine StL-Nr. oder lediglich eine OZ erhalten haben. Die allgemeinen Vorbemerkungen des STLK und RLK zu den einzelnen Leistungsbereichen sind Bestandteil der Leistungsbeschreibung und gelten für alle Leistungen.
4.
Für die Anwendung der Standardtexte sowie der Ausführung von Leistungen nach STLK und RLK sind die VOB Teil B und C sowie etwaige Zusätzliche Vertragsbedingungen (ZVB) und etwaige Zusätzliche Technische Vertragsbedingungen (ZTV), Technische Lieferbedingungen (TL) und Technische Prüfbedingungen (TP) in den aktuellen Fassungen in Verbindung mit den durch die Oberste Baubehörde veröffentlichten Bekanntmachungen vertraglich vereinbart. Weitere Einzelheiten richten sich nach den Festlegungen in der Baubeschreibung.
5.
Soweit im Leistungsverzeichnis auf Technische Spezifikationen (z.B. nationale Normen, mit denen Europäische Normen umgesetzt werden, europäische technische Zulassungen, gemeinsame technische Spezifikationen, internationale Normen) Bezug genommen wird, werden auch ohne den ausdrücklichen Zusatz "oder gleichwertig" immer gleichwertige Technische Spezifikationen in Bezug genommen.
6.
Die Unterlagen des AG umfassen alle der Ausschreibung zugrundeliegenden Unterlagen. Als Unterlagen des AG gelten auch die nach den ZTV-ING vom AN zu liefernden Ausführungsunterlagen.
7.
Recycling-Baustoffe, deren Bautauglichkeit und Umweltverträglichkeit durch eine ständige qualitätssichernde Güteüberwachung nach Maßgabe der TL BuB E-StB, der TL G SOB-StB und der ZTV wwG-StB By nachgewiesen wurde, sind gleichwertig zu natürlichen Baustoffen. Ergänzend dazu sind die Einbauklassen anzugeben.

8.
Beton und Zementmörtel:
8.1
Der Beton sowie Zementmörtel muss - soweit in der Leistungsbeschreibung nichts Anderes enthalten ist - der DIN EN 206-1 und der DIN 1045-2 sowie den ZTV-ING entsprechen.
8.2
Bei der Bezeichnung der Expositionsklassen handelt es sich um eine verkürzte Schreibweise. Die Ergänzung (D) für die deutsche Regelung entsprechend DIN-Fachbericht 100 "Beton" gilt als vereinbart.
8.3
Soweit Mindestdruckfestigkeitsklassen bei den Expositionsklassen angegeben sind, resultieren diese allein aus der Expositionsklasse bzw. der Kombination der Expositionsklassen.
9.
Gemäß Kreislaufwirtschaftsgesetzt (KRW) beinhaltet Entsorgung Verwertungs- und Beseitigungsverfahren, einschließlich der Vorbereitung vor der Verwertung oder Beseitigung.

*Hinweis: Vertragliche Regelungen zu STLK 101 und RLK 901 "Baustelleneinrichtung, Baubegleitende Leistungen"*
Vertragliche Regelungen zu STLK 101 und RLK 901 "Baustelleneinrichtung, Baubegleitende Leistungen"

1.
Nebenleistungen, Besondere Leistungen
Die nachfolgend aufgeführten Leistungen gehören zum Leistungsumfang:
1.1
Das Herstellen verkehrssicherer Zugangs- und Zufahrtsmöglichkeiten für Anlieger gehört zum Leistungsumfang.

*Hinweis: Vertragliche Regelungen zu STLK 105 und RLK 905 "Verkehrssicherung an Arbeitsstellen"*
Vertragliche Regelungen zu STLK 105 und RLK 905 "Verkehrssicherung an Arbeitsstellen"

1.
Allgemeines
1.1
Für die berührungslose Außerkraftsetzung von Verkehrsschildern sind folgende Arten zulässig:
•Abdrehen um 90°,
•Abdecken mit witterungsbeständigen und undurchsichtigem Material,
•mobile Auskreuzvorrichtungen aus Kunststoff oder Metall, beklebt mit Folie Typ 3, gem. DIN 67520, Teil 4,
bis 3 m² Schildfläche: Breite 75 mm
über 3 m² Schildfläche: Breite 100mm.

*Hinweis: Vertragliche Regelungen zu STLK 106 und RLK 906 "Erdbau"*
Vertragliche Regelungen zu STLK 106 und RLK 906 "Erdbau"

1.
Allgemeines
1.1
Sofern in der Leistungsbeschreibung nichts anderes angegeben ist, ist bei der Verwendung von Geokunststoffen von einer vorgesehenen Nutzungsdauer von 100 Jahren auszugehen.
1.2
Als Prüfmethode für die Verdichtungskennwerte im Bereich Erdbau wird die Methode M3 festgelegt, sofern in der Leistungsbeschreibung nichts anderes angegeben wird.
2.
Nebenleistungen, Besondere Leistungen
Die nachfolgend aufgeführten Leistungen gehören zum Leistungsumfang:
2.1
Das Zwischenlagern des Bodens, soweit es nicht vom AG angeordnet wird.
2.2
Wenn das Herstellen von Einbauten und/oder Bauwerken im Leistungsumfang des AN enthalten ist, gehören alle dadurch verursachten Erschwernisse zum Leistungsumfang.

3.
Abrechnung
3.1
Die Mengenermittlung erfolgt, soweit nachstehend nicht anders geregelt, im Abtrag. Erfolgt die Abrechnung ausnahmsweise im Auftrag, so wird der durch die Verdichtung des Dammuntergrundes bedingte Mehrverbrauch an Schüttmassen nicht gesondert vergütet, wenn in der Leistungsbeschreibung nichts anderes angegeben wird.
3.2
Die Mengenermittlung von Schüttmaterial aus Seitenentnahmen wird wie folgt durchgeführt: Die Menge des Gesamtauftrages in verdichtetem Zustand abzüglich der Menge des wiedereingebauten Abtragsmaterials und der Menge des Liefermaterials ergibt die Menge des Schüttmaterials.
3.3
Das Erstellen des Planums wird nur einmal vergütet, auch wenn der Bereich des Planums in mehreren Positionen enthalten ist (z.B. Aushub und Bodenverbesserung).
3.4
Bei Bohrungen zur Baugrunderkundung werden die Bohrlängen unabhängig von der Endtiefe der Bohrung jeweils in dem Bohrbereich abgerechnet, den sie durchlaufen.

*Hinweis: Vertragliche Regelungen zu STLK 107 "Landschaftsbauarbeiten"*
Vertragliche Regelungen zu STLK 107 "Landschaftsbauarbeiten"

1.
Allgemeines
1.1
Die Verwendung von Ersatzarten oder Ersatzsorten für im Handel nicht erhältliche Gräser und Kräuter bedarf der Zustimmung des AG.
1.2
Oberboden, der in der Vegetationszeit über 2 Monate Dauer gelagert wird, muss begrünt werden.
1.3
Die Abnahme der Rasenansaat erfolgt unmittelbar nach dem 2. Schnitt (bei Dauerwiese nach dem 1. Schnitt), sofern ein abnahmefähiger Zustand erreicht ist. Dauerwiesen müssen in gemähten Zustand eine mittlere projektive Bodendeckung von mindestens 50 v.H. (analog Landschaftsrasen) aufweisen. Ist kein abnahmefähiger Zustand erreicht, so gehen weitere Pflegemaßnahmen oder Mähgänge bis zur Abnahme zu Lasten des AN.
1.4
Weitere Mähgänge nach der Abnahme sind auf Anordnung des AG gegen gesonderte Vergütung durchzuführen.
1.5
Für Lebendverbauarbeiten gelten die RAS-LG 3 (Lebendverbau).
1.6
Für verpflanzte Gehölze erfolgt die Abnahme im Sommer der 2. Vegetationsperiode, eine Gewährleistung über die Abnahme hinaus wird nicht vereinbart. Vergütet wird die gesamte Verpflanzleistung nur für angewachsene Gehölze. Für nicht angewachsene Gehölze wird kein Ersatz gefordert.
1.7
Auslichtungsarbeiten in Gehölzbeständen sind wegen des Schutzes der Lebensstätten bis zum 28. Februar abzuschließen.
2.
Nebenleistungen
Die nachfolgend aufgeführten Leistungen gehören zur vertraglichen Leistung und sind in die Einheitspreise einzurechnen:
2.1
das Herstellen einer exakten Feinplanie für Dauerwiesen wegen der geringen Saatgutmenge,
2.2
das Mähen vorwüchsiger Kräuter, die die Entwicklung der Ansaat behindern oder auszusamen drohen, im Zeitraum von der Ansaat bis zum 1. Rasenschnitt.
3.
Aufmaß

3.1
Das gemäß Abschnitt 6.2 ZTVLa vorgesehene Aufmaß abnahmefähiger Flächen erfolgt für die Gesamtfläche oder für größere zusammenhängende Teilflächen.

*Hinweis: Vertragliche Regelungen zu STLK 108 und RLK 908 "Baugruben, Leitungsgräben"*
Vertragliche Regelungen zu STLK 108 und RLK 908 "Baugruben, Leitungsgräben"

1.
Allgemeines
1
Die Boden- und Untergrundverhältnisse sind in den Unterlagen des AG angegeben. Diese Unterlagen gelten nur für die Aufschlussstellen und die ausgeschriebene Gründungsart. Aus der Verwertung der Unterlagen für eine Änderung der Bauwerksgründung nach Art und Lage sowie für die Gründung von Baubehelfen kann der AN dem AG gegenüber keine Ansprüche ableiten.

2.
Nebenleistungen, Besondere Leistungen
Die nachfolgend aufgeführten Leistungen gehören zum Leistungsumfang:
2.1
Das Zwischenlagern des Bodens, soweit es nicht vom AG angeordnet wird.
3.
Abrechnung
3.1
Die Abrechnungstiefe bei Baugruben geht von OK Gelände aus. Die Abrechnungstiefe bei Boden zwischen Pfahlköpfen lösen geht von OK Pfahlkopfplatte aus.
3.2
Die Abrechnungstiefe für den Leitungsgrabenaushub ist für jeden Grabenabschnitt jeweils die planmäßige Grabentiefe nach DIN EN 1610. Sofern in der Leistungsposition keine andere Angabe gemacht wird, ist die Abrechnungstiefe für den Leitungsgrabenaushub in Dämmen, die im gleichen Auftrag hergestellt werden, die Dicke der Leitungszone zuzüglich der nach Angaben des Rohrherstellers statisch erforderlichen Überdeckung.
3.3
Die Abrechnungstiefe für die Leitungsgrabenverfüllung ist für jeden Grabenabschnitt die jeweilige Grabentiefe nach DIN EN 1610 abzüglich der Dicke der Leitungszone. Sofern in der Leistungsposition keine andere Angabe gemacht wird, ist die Abrechnungstiefe für die Leitungsgrabenverfüllung in Dämmen, die im gleichen Auftrag hergestellt werden, die nach Angaben des Rohrherstellers statisch erforderliche Überdeckung abzüglich der Dicke der Abdeckung.
3.4
Die Abrechnungsbreite für Leitungsgräben mit Rohrleitungen ist die Mindestgrabenbreite nach DIN EN 1610, Tab. 1 und Tab. 2. Maßgeblich für die Abrechnung ist der jeweils größere Wert aus den Tabellen, sofern in der Position nichts anderes angegeben ist. Ein ggf. vorhandener Verbau ist bei der Ermittlung der Abrechnungsbreite nicht zu berücksichtigen.
3.5
Für Leitungsgräben mit Rohrleitung ist die Abrechnungslänge die tatsächliche Länge der Rohrleitung. Die Abrechnungslänge der Rohrleitung ist von diesen Regelungen nicht betroffen. Ergänzend gilt folgendes
 - Zweigt die Rohrleitung außerhalb von Schächten von neu herzustellenden Leitungen, deren Leitungsgraben noch nicht verfüllt ist, ab, wird von der Achse Hauptrohr gemessen.
 - Zweigt die Rohrleitung außerhalb von Schächten von neu herzustellenden Leitungen ab, deren Leitungsgraben bereits verfüllt ist, ab, wird zur Herstellung des Anschlusses der Abrechnungslänge 1,00 m unabhängig vom Durchmesser des Hauptrohres zugeschlagen, sofern die Verfüllung vom AG veranlasst ist.
 - Zweigt die Rohrleitung außerhalb von Schächten von bestehenden Leitungen ab, wird zur Herstellung des Anschlusses der Abrechnungslänge 1,00 m unabhängig vom Durchmesser des Hauptrohres zugeschlagen.
 - Beginnt die Rohrleitung an einem neu herzustellenden Straßenablauf, wird der Abrechnungslänge der Außendurchmessers des Straßenablaufs zugeschlagen.
 - Beginnt oder endet die Rohrleitung an einem bestehenden Schacht, wird der Abrechnungslänge 0,5 m zugeschlagen.
 - Endet die Rohrleitung an einem Haus oder sonstigen, nicht zum Rohrleitungsgraben zählenden baulichen Anlagen, so wird bis Außenkante der Einführung gemessen. Wenn die Erdarbeiten für die Schächte nicht gesondert vergütet werden, gilt ergänzend folgendes:
 - Bei Zwischenschächten im Zuge der Rohrleitung wird der Außendurchmesser der Schächte der Abrechnungslänge zugeschlagen.
 - Beginnt oder endet die Rohrleitung an einem neu herzustellenden Schacht, wird der Abrechnungslänge der Außendurchmesser des Schachtes und zusätzlich 0,5 m zugeschlagen.
 - Der Außendurchmesser des Schachtes wird je Schacht nur einmal vergütet. Er wird dem Leitungsgraben zugeschlagen, in dem das Rohr mit dem größten Durchmesser eingebaut wird.

*Hinweis: Vertragliche Regelungen zu STLK 110 und RLK 910 "Entwässerung für Straßen"*
Vertragliche Regelungen zu STLK 110 und RLK 910 "Entwässerung für Straßen"

1.
Beton und Zementmörtel:
1.1
Normalbettmörtel, Dünnbettmörtel sowie Putzmörtel müssen - soweit in der Leistungsbeschreibung nichts Anderes enthalten ist - der DIN 1053-1, entsprechen.
2.
Die nachfolgend aufgeführten Leistungen gehören zum Leistungsumfang:
2.1
Bettung gemäß DIN EN 1610 in gewachsenem Boden.
2.2
Die Lieferung von Normalbettmörtel bzw. Dünnbettmörtel.
3.
Abrechnung
3.1
Beim Aufmaß der Rohrleitungen werden die Formstücke übermessen.
Als Formstücke zählen: Abzweige, Bögen, Verschlussteller und Übergangsstücke.
3.2
Bei Rohrleitungen mit Böschungsstücken werden die Rohrleitungen bis zur unteren Vorderkante des Böschungsstückes durchgemessen.
3.3
Die Vergütung der Leitungsgrabenverfüllung oberhalb der Leitungszone richtet sich nach der einschlägigen Position des STLK 108 und RLK 908 "Baugruben, Leitungsgräben".

*Hinweis: Vertragliche Regelungen zu STLK 112 und RLK 912 "Schichten ohne Bindemittel"*
Vertragliche Regelungen zu STLK 112 und RLK 912 "Schichten ohne Bindemittel"

1.
Allgemeines
Die in der Leistungsbeschreibung angegebenen Breiten sind die jeweiligen Sollbreiten einer Schicht. Unterschreitungen dieser Breiten bei der Ausführung um nicht mehr als 4 cm bei Einzelwerten bleiben unberücksichtigt.
2.
Nebenleistungen, Besondere Leistungen
Die nachfolgend aufgeführten Leistungen gehören zum Leistungsumfang:
2.1
Die Herstellung in wechselnder Breite.
2.2
Der Wechsel der Querneigung der Bankette von 6 % auf 12 % und umgekehrt im Bereich von Verwindungen.
2.3
Wenn das Herstellen von Einbauten, Borden etc. im Leistungsumfang des AN enthalten ist, gehören alle dadurch verursachten Erschwernisse zum Leistungsumfang.

*Hinweis: Vertragliche Regelungen zu STLK 113 und RLK 913 "Asphaltbauweisen"*
Vertragliche Regelungen zu STLK 113 und RLK 913 "Asphaltbauweisen"

1.
Allgemeines
1.1
Bei Vollsperrungen des Verkehrs ist die Decke in voller Breite mit einem Fertiger bzw. mit mehreren gestaffelt fahrenden Fertigern nahtlos einzubauen (heiß an heiß).
1.2
Wird im Fahrbahnbereich Handeinbau erforderlich wie z.B. bei Quernähten, Aufweitungen, Einbauten und dgl., so gelten für diese Flächen die gleichen Grenzwerte für die Unebenheit wie bei maschinellem Einbau. Wird außerhalb des Fahrbahnbereiches Handeinbau erforderlich, so dürfen für diese Flächen Unebenheiten in Längs- und Querrichtung innerhalb einer 4 m langen Messstrecke höchstens 10 mm betragen.
1.3
Bei gefrästen Flächen dürfen Unebenheiten nur mit allmählichem Übergang auftreten.
Die Strukturtiefe darf 6 mm nicht überschreiten.

2.
Nebenleistungen, Besondere Leistungen
Die nachfolgend aufgeführten Leistungen gehören zum Leistungsumfang:
2.1
Erstellung und Vorlage eines Einbau-/Logistikkonzepts nach Unterlagen des AG
2.2
Die Herstellung in wechselnder Breite
2.3
Der Mehrverbrauch des Asphaltmischgutes beim Einbau auf Fräsflächen durch die Strukturtiefe gehört zum Leistungsumfang, wenn der Einbau mit Einbaudicke nach m² abgerechnet wird.
2.4
Schutzmaßnahmen gegen mineralische Stäube (TRGS 559) und potenziell asbesthaltige Stäube (TRGS 517) gehören zum Leistungsumfang.
2.5
Beim Feinfräsen ist ein einwandfreier Wasserabfluss der gefrästen Fläche zu gewährleisten.
2.6
Tagesanschlüsse, soweit sie nicht vom AG zu vertreten sind.
2.7
Wenn das Herstellen von Einbauten, Borden etc. im Leistungsumfang des AN enthalten ist, gehören alle dadurch verursachten Erschwernisse zum Leistungsumfang.
2.8
Die erforderliche Grobreinigung von Fräsflächen gehört zum Leistungsumfang.
3.
Abrechnung
3.1
Wenn einzelvertraglich ein Abzug bei Unterschreitung des Einbaugewichtes bzw. der Einbaudicke, sowohl der Decke als auch der Decke und der Asphalttragschicht zusammen vereinbart wird, gilt folgendes:
Der Abzugsbetrag wird für jede Schicht gesondert berechnet. Die so berechneten Abzugsbeträge der einzelnen Schichten werden addiert.
3.2
Wenn sich die Frästiefe auf Anordnung des AG ändert, dann werden die Einheitspreise für die Fräspositionen und den Mischguteinbau der direkt darüber liegenden Schicht linear angepasst.

*Hinweis: Vertragliche Regelungen zu STLK 115 und RLK 915 "Pflasterdecken, Plattenbeläge, Einfassungen"*
Vertragliche Regelungen zu STLK 115 und RLK 915 "Pflasterdecken, Plattenbeläge, Einfassungen"

1.
Allgemeines
1.1
Zementmörtel muss den Anforderungen der DIN 1045-2 Ziffer 5.3.8 entsprechen.
Bei Verwendung des Mörtels als Verbindung von Betonfertigteilen mit Falz darf das Größtkorn der Gesteinskörnung 1 mm - im Übrigen höchstens 4 mm - betragen. Die Fugenverbindungsflächen sind vor dem Aufbringen des Mörtels anzufeuchten. Die Fugenfüllung ist an den Sichtseiten glatt zu streichen.
1.2
Für Pflasterdecken auf hydraulisch gebundener Bettung mit hydr. gebundener Fugenverfüllung gilt für die Pflastersteine die TL Pflaster.
1.3
Alle Naturwerksteine müssen aus verwitterungsbeständigem Material bestehen. Alle Naturwerksteine müssen auf Tonzwischenlagen, Anwitterung und Rosten geprüft werden. Naturwerksteine aus Basalt sind zusätzlich nach DIN 52106 auf Sonnenbrand zu prüfen.
1.4
Bei Positionen, in denen Granit gefordert wird, gilt Granodiorit als gleichwertig.
1.5
Bei Borden aus Naturstein der Form A sowie der Form B, Größe 6, müssen alle sichtbaren Flächen und die Stoßflächen gestockt oder sandgestrahlt sein. Die Rückflächen müssen aufgeraut sein. Bei Borden aus Naturstein der Form A müssen die oberen 100 mm ebenflächig und rechtwinklig abgearbeitet sein. Diese Anforderung gilt auch für Naturstein der Form B, wenn an der Rückseite Pflaster angeschlossen wird.
1.6
Bordsteine aus Naturstein auf Brücken und anderen Ingenieurbauwerken:
Bordsteine aus Naturstein müssen aus feinkörnigem, gleichfarbigem Material hergestellt sein. Das Steinmaterial darf keine Risse, Brüche, Blätterungen, schiefrige Absonderungen und dergleichen aufweisen. Es muss aus festen, nicht verwitterten Lagen stammen und darf keine schädlichen Einsprengungen enthalten. Die Formen und Größen der Granitbordsteine auf Brücken und anderen Ingenieurbauwerken entsprechen DIN 482, Form A, jedoch im Sondermaß. Für die Ausführung der Bordsteinflächen wird festgelegt:
 - Vorderflächen auf gesamte Höhe gestockt oder sandgestrahlt.
 - Obere Flächen gestockt oder sandgestrahlt.
 - Stoßflächen grob bearbeitet.
 - Rückflächen bruchrau oder aufgeraut.
Die Länge eines Einzelsteines muss in der Geraden mindestens 1,0 m betragen. Bei Kurven mit Radius größer 25 m können Einzelsteine mit einer Länge von mindestens 0,80 m verwendet werden. Bei Kurven mit Radien bis 25 m sind Radiensteine zu verwenden.

1.7
Pflastersteine aus Naturstein in Streifen, Rinnen und Mulden müssen die Anforderungen der DIN EN 1342 für die Bauklasse III erfüllen.
1.8
In Rinnen und Mulden darf die Unebenheit der Oberfläche innerhalb einer 4 m langen Messstrecke nicht größer als 5 mm sein. Das gilt auch bei Verwendung von Natursteinen.
1.9
Werden Streifen gleichzeitig als Randeinfassung verwendet, muss die Rückenstütze wie bei Einfassungen und Entwässerungsrinnen gemäß DIN 18318 hergestellt werden.
1.10
Wenn hinter Borden und Rinnen keine Flächenbefestigung vorhanden ist, ist die Rückenstütze nach DIN 18318 auszuführen, sofern in den Unterlagen des AG nichts Anderes enthalten ist.
Die Oberkante der Rückenstütze darf dabei höchstens 10 cm unter der hinteren Oberkante des Bordes bzw. der Rinne liegen, sofern in den Unterlagen des AG nichts Anderes enthalten ist.
2.
Nebenleistungen, Besondere Leistungen
Die nachfolgend aufgeführten Leistungen gehören zum Leistungsumfang:
2.1
Das Zuarbeiten oder Schneiden von Bord- und Einfassungssteinen aus Naturstein oder Beton zum Längenausgleich, soweit er nicht durch Einbauten o.ä. verursacht wird.
2.2
Das Zuarbeiten oder Schneiden von Natur-, Beton- und Betonformsteinen in Streifen und Rinnen.
2.3
Das Versetzen von geraden Bord- oder Einfassungssteinen im Bogen mit Radius größer 12 m.
2.4
Das Herstellen von Baugruben für Borde, Streifen und Rinnen, wenn die Tragschicht ohne Bindemittel im gleichen Bauvertrag beauftragt wird.
3.
Abrechnung
3.1
Bei Streifen, Rinnen und Mulden vor Bordsteinen und dgl. wird nach der Länge der Bordsteine abgerechnet. Ansonsten wird nach der längsten Kante abgerechnet.

*Hinweis: Vertragliche Regelungen zu STLK 118 und RLK 918 "Kunstbauten aus Beton und Stahlbeton"*
Vertragliche Regelungen zu STLK 118 und RLK 918 "Kunstbauten aus Beton und Stahlbeton"

1.
Allgemeines
1.1
Der Begriff Abbruchgut schließt Strahlgut und ausgebaute Bauteile ein.
2.
Baubehelfe
2.1
Baubehelfe, wie z.B. Gerüste, Arbeitsbühnen oder Schutzeinrichtungen gegen Witterung und zum Schutz der Umgebung gehören zum Leistungsumfang, soweit hierfür keine gesonderten OZ vorhanden sind.
3.
Nebenleistungen, Besondere Leistungen:
3.1
Bei Abbruch und Abtrag von Betonbauteilen und bei Bohrungen und Trennschnitten in Betonbauteilen ist eine Erhöhung der Betondruckfestigkeiten, z.B. aufgrund der Nacherhärtung gegenüber den Angaben in den Bestandsunterlagen um bis zu 2 Druckfestigkeitsklassenstufen zu berücksichtigen und gehört zum vertraglichen Leistungsumfang.
3.2
Das Trennen und Einfüllen von Abbruch- und Ausbaumaterial mit gefährlichen Stoffen im Sinne des Kreislaufwirtschaftsgesetzes in bereitgestellte Behälter gehört zum vertraglichen Leistungsumfang.

*Hinweis: Vertragliche Regelung zu STLK 119 "Mauerwerk für Ingenieurbauten"*
Vertragliche Regelung zu STLK 119 "Mauerwerk für Ingenieurbauten"

1.
Allgemeines
1.1
Für alle Natursteine ist verwitterungsbeständiges Material zu verwenden. Der
Gütenachweis ist nach DIN 52106 zu erbringen.

1.2
Der Zementmörtel für Fugen muss den Anforderungen der DIN 1045-2 Ziffer 5.3.8 entsprechen. Der Zementgehalt muss mindestens 400 kg/m3 verdichteten Mörtels entsprechend der Eignungsprüfung betragen.
2.
Nebenleistungen, Besondere Leistungen
Die nachfolgend aufgeführten Leistungen gehören zum Leistungsumfang:
2.1
Aufwendungen für Erschwernisse beim Anschluss an beispielsweise bestehenden Mauern, Einbauten, Schächten und dgl. nach Unterlagen des AG.

*Hinweis: Vertragliche Regelungen zu STLK 121 und RLK 921 "Lager, Übergänge, Geländer für Kunstbauten"*
Vertragliche Regelungen zu STLK 121 und RLK 921 "Lager, Übergänge, Geländer für Kunstbauten"

1.
Allgemeines
2.
Nebenleistungen, Besondere Leistungen
2.1
Baubehelfe, wie z.B. Gerüste, Arbeitsbühnen oder Schutzeinrichtungen gegen Witterung und zum Schutz der Umgebung gehören zum Leistungsumfang, soweit hierfür keine gesonderten OZ vorhanden sind.
2.2
Das Herstellen und Einbauen von Lager- und Ankerplatten gehört zum vertraglichen Leistungsumfang im Rahmen der Herstellung und des Einbaus vom Lagern.
2.3
Der Einbau von Verguß- und Versetzmörtel gehört zum vertraglichen Leistungsumfang im Rahmen der Herstellung und des Einbaus vom Lagern.
3.
Abrechnung
3.1
Die Länge des Fahrbahnübergangs (ohne Gesimsbleche) wird in Profilachse horizontal gemessen.

*Hinweis: Vertragliche Regelungen zu STLK 129 "Fahrzeug-Rückhaltesysteme und Leiteinrichtungen"*
Vertragliche Regelungen zu STLK 129 "Fahrzeug-Rückhaltesysteme und Leiteinrichtungen"

1.
Allgemeines
Die Fahrzeug-Rückhaltesysteme (FRS) sind nach folgenden Regelwerken herzustellen:
- Rückhaltesysteme an Straßen DIN EN 1317
- Richtlinien für passiven Schutz an Straßen durch Fahrzeug-Rückhaltesysteme, RPS Ausgabe 2009 mit Einsatzempfehlungen, gemäß Einführungsschreiben der OBB
- Zusätzliche Technische Vertragsbedingungen und Richtlinien für Fahrzeug-Rückhaltesysteme ZTV FRS
- Zusätzliche Technische Vertragsbedingungen und Richtlinien für Ingenieurbauten ZTV-ING
- Richtzeichnungen für Ingenieurbauten RIZ-Ing
- DIN EN 1991
- Technische Lieferbedingungen für Stahlschutzplanken an Bundesfernstraßen TL-SP 99
- Technische Lieferbedingungen für Betonschutzwand-Fertigteile TL-BSWF 96
- Technische Liefer- und Prüfbedingungen für Übergangskonstruktionen zur Verbindung von Schutzeinrichtungen (TLP ÜK)
- Merkblatt für Reparaturen von Stahlschutzplanken im Bestand M RepS
Für Systeme, die in den beiden genannten Liefer- und Vertragsbedingungen nicht enthalten sind, gelten die darin enthaltenen Anforderungen sinngemäß.
Die FRS müssen den Technischen Kriterien für den Einsatz von Fahrzeug-Rückhaltesystemen in Deutschland entsprechen, sofern in der Leistungsbeschreibung nichts Anderes angegeben ist. Die Herstellung umfasst die Lieferung und die Montage des FRS frei Baustelle. Leitpfosten sind nach den Hinweisen für die Anordnung und Ausführung von senkrechten Leiteinrichtungen (HLB) sowie der DIN EN 12899 für ortsfeste vertikale Verkehrszeichen Teil 3: Leitpfosten und Reflektoren herzustellen. Die Hinweise zur Nutzung von Fahrzeug-Rückhaltesystemen als Träger von Leiteinrichtungen (HFL) sind zu beachten.
2.
Nebenleistungen
Die nachfolgend aufgeführten Nebenleistungen gehören zur vertraglichen Leistung und sind in die Einheitspreise einzurechnen:
- Notwendige, montagebedingte Erdarbeiten, wie Wiederherstellung des Geländes einschließlich Entsorgung des überschüssigen Materials bzw. der Lieferung und des Einbaues des für die Verfüllung von Pfostenlöchern erforderlichen Mineralgemisches
- Herstellung von erforderlichen zusätzlichen Lochungen an Schutzeinrichtungen durch Bohren
- Örtliche Ermittlung der Neigungswinkel für Konstruktionen auf Bauwerkskappen
- Verfüllen und Verdichten des Erdreichs vor dem Rammen des Pfostens, wenn an derselben Stelle ein Pfosten gezogen wurde
- Der Anschluss an bestehende Systeme
- Sofern in einzelnen OZ nichts Anderes vorgegeben ist, Mehraufwendungen für
- Radien > 30 m bei FRS mit Aufhaltestufen kleiner oder gleich H1
- Radien > 100 m bei FRS mit Aufhaltestufen größer oder gleich H2
- für Verschwenkungen flacher als 1:20.

*Hinweis: Vertragliche Regelungen zu STLK 130 "Verkehrsschilder"*
Vertragliche Regelungen zu STLK 130 und 930 "Verkehrsschilder":

1.
Nebenleistungen, Besondere Leistungen
Die nachfolgend aufgeführten Leistungen gehören zum Leistungsumfang, sofern im Leistungsverzeichnis nichts anderes festgelegt ist.
1.1
Das Aufstellen der prüffähigen statischen Berechnungen und der Ausführungszeichnungen sowie die Prüfung durch einen amtlichen Prüfingenieur.
1.2
Das in den einschlägigen Positionen zur Montage erforderliche Kleinmaterial sowie die Abdeckkappen und Erdanker.
1.3
Die für die Herstellung von Fundamenten notwendigen Erd- und Betonarbeiten und das Einbauen der Ankerkörbe.
1.4
Die Lieferung sämtlicher beschriebenen Materialien

#### 1.01 Baustelleneinrichtung

*Hinweis: Vorbemerkung Baustellenzufahrt*
Vorbemerkungen Baustellenzufahrt:

Die Becken befinden sich direkt im Anschluss an die St2142
Während der gesamten Bauzeit ist eine sichere Befahrbarkeit der
Staatsstraße sicherzustellen.

Bei Bauarbeiten unmittelbar im Bereich der Straße muss der Verkehr auf der für die Anlieger in beiden Richtungen aufrechterhalten werden. Die Arbeiten sind entsprechend so vorzusehen, dass kein verkehrsrechtlich zu genehmigender Eingriff in die St2142 entsteht.

Die Zufahrt zum Baugelände kann über die ST 2142 erfolgen. Das Anpassen bzw. neu Erstellen, Vorhalten und Rückbauen der Zufahrtseinrichtungen ist in die Position Baustelleneinrichtung bzw. Baustraßen des AN einzurechnen.

*Hinweis: Vorbemerkung Homogenbereiche und Verwertung von Bodenmaterial*
Vorbemerkung zu Homogenbereichen und Verwertung von Bodenmaterial:

Gemäß dem beigefügten Baugrundgutachten / Standssicherheitsberechnung werden folgende Homogenbereiche definiert:

Homogenbereich 0: Oberboden OH
Homogenbereich B1: Kiese
Homogenbereich B2.1:Schluffe, Tone weich
Homogenbereich B2.2:Schluffe, Tone, Sande, steif - halbfest

Die fachgerechte Verwertung durch den AN ist nachzuweisen.

**1.01.1 Baustelle einrichten Hochwasserrückhaltebecken**
StL-Nr. 1910110722
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt nach Wahl des AN herstellen und nach Beendigung
der Baumaßnahme entfernen. Ursprünglichen Zustand wieder herstellen.
Menge: 1,000 Psch

**1.01.2 Baustelleneinricht. vorhalten**
Baustelleneinrichtung vorhalten.
Vorhalten, Unterhalten und Betreiben der Anlagen und
Einrichtungen einschließlich Mieten, Pacht, Gebühren
und dgl..
Vergütet werden die Tage, an den auf der Baustelle gearbeitet wird. Bauzeitverlängerungen werden nur vergütet, wenn die Ursachen vom AG zu vertreten sind.
Menge: 100,000 d

**1.01.3 Baustelle räumen Hochwasserrückhaltebecken**
StL-Nr. 1910111202
Baustelle von allen Geräten, Anlagen, Einrichtungen und
dgl. räumen. Benutzte Flächen und Wege entsprechend dem
ursprünglichen Zustand herrichten. Soweit nicht für
bestimmte Leistungen für das Räumen der Baustelle gesonderte Positionen im Leistungsverzeichnis enthalten
sind, gilt die Pauschale
für alle Leistungen dieses Abschnittes des Leistungsverzeichnisses.
Menge: 1,000 Psch

**1.01.4 Höhenfestpunkt herstellen, Bolzen in Beton, HFP ausbauen**
StL-Nr. 229019111111
Höhenfestpunkt in Abstimmung mit dem AG herstellen.
Der Höhenfestpunkt ist kurz nach Auftragserteilung
herzustellen und spätestens vor Durchführung der
ersten Geländeaufnahme durch den AN auf die vom AG zur
Verfügung gestellten Höhenfestpunkte einzumessen.
Während und nach Ablauf der Frostperiode ist die
Höhenlage des Festpunktes zu kontrollieren.
Die erforderlichen Erdarbeiten gehören zum
Leistungsumfang.
Höhenfestpunkt aus einem mind. 10 cm langen Bolzen mit
Rundkopf, der in einem Stahlbetonkörper mit einem
Querschnitt von 30 x 30 cm, Expositionsklasse XC4
versetzt ist.
mit Betonfundament 70 x 70 x 20 cm, Expositionsklasse
XF1.
Gründungstiefe 80 cm.
Bei Abschluss der Baumaßnahme Höhenfestpunkt ausbauen
und nach Wahl des AN entsorgen.
Menge: 7,000 St

**1.01.5 Baustraßen Bereich Becken**
Baustraßen nach Wahl und Arbeitsweise des AN,
Baustraße im Bereich Becken
einschließlich sämtlicher Zufahrten, Rampen etc.
sowie des dazugehörigen ggf. erforderlichen Oberbodenabtrags und der Wiederandeckung.
Die Vergütung erfolgt Pauschal für den gesamten
Bereich Becken nach Unterlagen des AG.
Menge: 1,000 psch

**1.01.6 Vermessungsarbeite n für Absteckung**
StL-Nr. 2290193199
Vermessungsarbeiten für die Absteckung von Bauteilen
nach Unterlagen des AG einschließlich aller Geräte-
und Personalkosten durchführen.
Bauteil(e) 'Absteckung für die Erstellung der Erdbecken,
Durchlässe und Bauwerke, Überläufe, Dammkronen
und Wegeachsen
Kalkulationsgrundlage ca. 350 Punkte
Die Position wird als Pauschale vergütet, unabhängig davon,
wie oft aufgrund des Baufortschritts abgesteckt werden muss.'
Menge: 1,000 Psch

**1.01.7 Bestandsunterlagen erstellen einschl. Vermessung zur Abrechnung**
Bestandsunterlagen der Erdbauwerke und StB-Bauwerke in digitaler Form einschließlich erforderlicher Dokumentation und Datenblätter wie folgt herstellen:

Der Auftraggeber übergibt dem AN eine digitale Geländeaufnahme (Geländemodell) des Ist-Zustandes vor Baubeginn.
Die Dokumentation / Abrechnung der Erdbauarbeiten erfolgt nach dem Schichtenprinzip.
Jede der nachfolgenden Herstellungsschritte bzw. jeder Schichtenabtrag ist vom AN baubegleitend in Form einer digitale Geländeaufnahme zu dokumentieren.
Die Abrechnung der Erdmassen erfolgt über die aufgenommenen Punkte (in Lage und Höhe),
sowie die jeweils daraus erstellten Geländemodelle.
Folgende Ab-/Auftragsschritte sind mit einer digitalen Geländeaufnahme baubegleitend zu dokumentieren und der Abrechnung zugrunde zu legen:

Modell 1 : Gelände nach Oberbodenabtrag
Modell 2 : Gelände nach Bodenabtrag bis zu
  ca. 0,40 m unter Becken/Dammsohle
Modell 3 : Gelände nach Fertigstellung des
  Gesamtbauwerkes

Abrechnungsmasse Oberbodenabtrag:
Verschneidung Urgelände mit Modell 1

Abrechnungsmasse Bodenabtrag:
Verschneidung Modell 1 mit Modell 2

Abrechnungsmasse Oberboden-/Boden-
verwertung: Separat aufzunehmende
Haufwerke im Baubereich

Die Wahl einer ausreichenden Punktdichte bei der Geländeaufnahme liegt grundsätzlich im Verantwortungsbereich des AN.
Als Mindestpunktdichte für die Kalkulation wird ein
Flächenraster von 15 x 15 m zugrunde gelegt.
(pro Modell ca. 250 Punkte)

 - Datenaustauschformate:
  - ASCII - Punktdatei
  - CAD - Datei dxf und dwg mit Darstellung der
  Bruchkanten
Menge: 1,000 psch

**1.01.8 Verkehrssich. läng. Dauer aufbauen, Arbeitsstelle**
StL-Nr. 2110510519000103
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I / 15'

Verkehrsrechtliche Anordnung nach Unterlagen des AG
einholen und zugehörige Unterlagen erstellen. Erforderliche Ortsbesichtigungen zur Erstellung der Planunterlagen für die verkehrsrechtliche Anordnung durchführen.
Anfallende Gebühren für verkehrsrechtliche Anordnung
bis 100,00 Euro.
Menge: 1,000 Psch

**1.01.9 Verkehrssich. läng. Dauer vorhalten wie Vorposition**
StL-Nr. 2110511010
Verkehrssicherung längerer Dauer vorhalten, warten, instand setzen und betreiben. Vorübergehende Verkehrssicherungsmaßnahmen durchführen. Die Kontrolle der Verkehrssicherung wird gesondert vergütet.
Verkehrssicherung wie in Vorposition beschrieben.
Menge: 140,000 d

**1.01.10 Kontrolle Verkehrssicherung an Arbeitsstelle**
StL-Nr. 2110590509
Kontrolle der Verkehrssicherung an Arbeitsstellen
einschließlich temporärer Verkehrsschilder,
vorübergehender Markierungen, transportabler Lichtsignalanlagen, baulicher Leitelemente und transportabler
Schutzeinrichtungen gemäß ZTV-SA durchführen. Die Kontrolle ist unmittelbar nach deren Durchführung zu erfassen und zu dokumentieren. Arbeits- und Hilfsmittel
sind vom AN zu stellen und dem AG jederzeit zugänglich
zu machen. Die Kontrolle der Umleitungsstrecke wird gesondert vergütet.
Dokumentation der Kontrolle 'nach Unterlagen des AG,
die Vergütung erfolgt nach Tagen, an denen nachgewiesener
Maßen Kontrollen durchgeführt wurden.'
Menge: 240,000 d

#### 1.02 Freimachen des Baugeländes

**1.02.11 Strauchbestand roden Höhe bis 2 m Wst.Verw.AN S.Abr. Verw. AN**
StL-Nr. 24106010100101
Strauchbestand und sonstiger Aufwuchs bis 0,10 m Stammdurchmesser, in 1,00 m Höhe über dem Erdboden gemessen,
mit Wurzelwerk roden. Abrechnung nach Fläche der
größten Ausdehnung des Strauchwerks.
Mittlere Höhe bis 2,00 m.
Wurzelstöcke nach Wahl des AN verwerten.
Schlagabraum nach Wahl des AN verwerten.
Menge: 250,000 m2

#### 1.03 Oberboden

**1.03.12 Oberboden abtragen und lagern Oberbod.i.lagern Abrechng.modellb.**
*** Schwerpunktposition
StL-Nr. 24106110999102
Oberboden ggf. einschließlich Vegetationsdecke abtragen
und lagern. Oberboden in regelmäßig geformten Mieten
locker aufsetzen. Ansaat und Mähen einer Decksaat werden gesondert vergütet. Beschreibung der Homogenbereiche nach Unterlagen des AG.
Homogenbereich 'O'

Neigung der Abtragsfläche 'bis 1:4'

Dicke 'im Mittel 0,30 m, Bereich bestehender Wege / Dammkörper'

Oberboden innerhalb der Baustelle lagern.
Abrechnung modellbasiert, nach Unterlagen des AG.
Menge: 330,000 m3

**1.03.13 Oberboden abtragen und lagern, Hochwasserrückhaltebecken**
*** Schwerpunktposition
StL-Nr. 24106110999102
Oberboden ggf. einschließlich Vegetationsdecke abtragen
und lagern. Oberboden in regelmäßig geformten Mieten
locker aufsetzen. Ansaat und Mähen einer Decksaat werden gesondert vergütet. Beschreibung der Homogenbereiche nach Unterlagen des AG.
Homogenbereich '0 (OH)'

Neigung der Abtragsfläche 'bis 1:1,5'

Dicke 'im Mittel 30 cm, Bereich Hochwasserrückhaltebecken'

Oberboden innerhalb der Baustelle lagern.
Abrechnung modellbasiert, nach Unterlagen des AG.
Menge: 650,000 m3

**1.03.14 Oberboden des AG andecken, Beckensohle**
*** Schwerpunktposition
StL-Nr. 24106150090912
Gelagerten Oberboden des AG profilgerecht andecken. Ho-
mogenbereiche nach Unterlagen des AG.
Andeckung 'Beckensohle und Seitenbereiche
mit Neigungen bis 1:4'

Dicke der Andeckung 'ca. 20 cm'

Oberboden innerhalb der Baustelle aufnehmen.
Abrechnung modellbasiert, nach Unterlagen des AG.
Menge: 650,000 m3

**1.03.15 Oberboden des AG andecken, Böschung**
Gelagerten Oberboden des AG profilgerecht andecken.
(22)Andeckung 'Böschungen über 1:3'

Dicke der Andeckung = 20 cm i.M.,
sonst Leistung wie vor beschrieben.
Menge: 330,000 m3

#### 1.04 Bodenbewegungen, Geotextilien

**1.04.16 Boden bzw. Fels lösen und einbauen Planum nicht ges. Abrechng.modellb.**
*** Schwerpunktposition
StL-Nr. 2410620390900103
Boden bzw. Fels aus Abtragsbereichen profilgerecht
lösen und in den Auftragsbereichen profilgerecht einbauen und verdichten einschließlich ggf. erforderlicher
Wasserzugabe. Beschreibung der Homogenbereiche nach Un-
terlagen des AG. Die Herstellung von Mulden und Gräben
wird gesondert vergütet.
Homogenbereich '2, Böden der Bodengruppe TL/TM'

Einbaustelle 'Boden lösen, im Baugelände verfahren und
in Mieten auf dem Baugelände lagern'

Das Herstellen des Planums wird nicht gesondert
vergütet.
Abrechnung modellbasiert, nach Unterlagen des AG.
Menge: 250,000 m3

**1.04.17 Boden bzw. Fels lösen und einbauen**
*** Schwerpunktposition
StL-Nr. 2410620390900003
Boden bzw. Fels aus Abtragsbereichen profilgerecht
lösen und in den Auftragsbereichen profilgerecht einbauen und verdichten einschließlich ggf. erforderlicher
Wasserzugabe. Beschreibung der Homogenbereiche nach Un-
terlagen des AG. Die Herstellung von Mulden und Gräben
wird gesondert vergütet.
Homogenbereich '2, Böden der Bodenguppe TL / TM'

Einbaustelle 'in allen Auftragsprofilen von Regenrückhaltebecken, Sickerbecken, Lärmschutzwällen, Sichtschutzwällen und dgl.
Erforderliche Verbesserung des Bodens wird gemäß nachfolgenden
Positionen separat vergütet.'

Abrechnung modellbasiert, nach Unterlagen des AG.
Menge: 250,000 m3

**1.04.18 Baustoff liefern und einbauen Baust.Unterl.AG Auftragsbereich Planum nicht ges. Auf-/Abtrag**
*** Schwerpunktposition
StL-Nr. 24106243101102
Geeigneten Baustoff liefern, in Auftragsbereichen profilgerecht einbauen und verdichten.
Baustoff nach Unterlagen des AG. Einbaudokumentation
nach Unterlagen des AG übergeben.
Einbaustelle = Auftragsbereich nach Unterlagen des AG.
Das Herstellen des Planums wird nicht gesondert
vergütet.
Abrechnung nach Auftragsprofilen, abzüglich innerhalb der Baustelle gewonnener, eingebauter und nach
Abtragsprofilen ermittelter Mengen.
Menge: 1300,000 m3

**1.04.19 Bodenverb.v. geschütt. Boden herst. Bodenverbesserung Wasser lief. AG**
*** Schwerpunktposition
StL-Nr. 229063069201
Bodenverbesserung von geschüttetem und verdichtetem
Boden profilgerecht nach Unterlagen des AG herstellen.
Die Abrechnung erfolgt nach Auftragsprofilen nach der
Verdichtung.
Beschreibung des/der Homogenbereichs/e nach Unterlagen
des AG.
Die Lieferung des Bindemittels wird gesondert vergütet.
Das Herstellen des Planums wird ggf. gesondert
vergütet.
Die Erstellung der Eignungsprüfung gehört zum
Leistungsumfang.
Boden aus Homogenbereich(en) 'Boden lösen, einbauen
vorstehender Positionund Baustoff liefern.
Die Verbesserung des Bodens hat gemäß der beigefügten
statischen Berechnung zu erfolgen.
Zu erreichende Bodenwerte Reibungswinkel Phi  25,0°
Köhäsion c 5,0 kN/m2, Durchlässigkeit kf <1×10-7 m/s
Einbaudichte Dpr >= 97 %.
Das Vergleichmäßigen und Abwalzen der verbesserten
Bodenschichten gehört zum Leistungsumfang,'

Bodenverbesserung.
Erforderliches Wasser ist zu liefern und während des
Mischens zuzugeben. Wassermenge nach Unterlagen des AG.
Menge: 1550,000 m3

**1.04.20 Mehraufwand Eignungsprüfung für Ermittlung Scherparameter**
Mehraufwand für die Ermittlung der Scherparameter
des verbesserten Materials gegenüber der gemäß
vorstehenden Position einzurechnenden
Eignungsprüfung nach TP BF-StB.
Probekörper mit den gegebenfalls in Betracht
gezogenen Mischbindemittelkomponenten und
Beigabemengen herstellen und mittels eines
Rahmenscherversuchs nach DIN 18137-3 untersuchen
Menge: 1,000 psch

**1.04.21 Bodenverbesserung herstellen**
*** Schwerpunktposition
StL-Nr. 22906301929101
Bodenverbesserung von anstehendem Boden profilgerecht
nach Unterlagen des AG herstellen.
Die Lieferung des Bindemittels wird gesondert vergütet.
Das Herstellen des Planums wird ggf. gesondert
vergütet.
Beschreibung des/der Homogenbereichs/e nach Unterlagen
des AG.
Die Erstellung der Eignungsprüfung gehört zum
Leistungsumfang.
Homogenbereich '2, Böden der Bodenklasse TL / TM'

Bodenverbesserung.
Dicke der verbesserten Schicht '50 cm
Einbaudichte der verbesserten Schicht Dpr >= 97 %.
Bereich Dammaufstandsfläche und Wegebau'

Boden aufreißen und zerkleinern.
Erforderliches Wasser ist zu liefern und während des
Mischens zuzugeben. Wassermenge nach Unterlagen des AG.
Menge: 2300,000 m2

**1.04.22 Bindemittel Bodenverbesserung liefern**
StL-Nr. 2290631619
Bindemittel für Bodenverbesserung oder
Bodenverfestigung liefern.
Bindemittel für Bodenverbesserung.
Bindemittel 'gemäß Eigungsprüfung des AN,
Kalk-Zementgemisch 50:50'
Menge: 180,000 t

**1.04.23 Planum nach Bodenverbesserung herstellen, Wegebau und Dammaufstandsflächen**
StL-Nr. 2410625099
Planum herstellen nach Unterlagen des AG.
Verformungsmodul '/Einbaudichte Dpr >= 97 %
max. Abweichung von der Sollhöhe +/- 3 cm
im Bereich der Dammaufstandsfläche und Wegebau nach
Bodenverbesserung'
Menge: 2300,000 m2

**1.04.24 Planum nach Bodenverbesserung herstellen, Dammkrone**
Planum herstellen nach Unterlagen des AG.
im Bereich Dammkrone nach Bodenverfestigung,
sonst Leistung wie vor beschrieben.
Menge: 650,000 m2

**1.04.25 Zulage Ausrundung Böschungen Dammfuß**
StL-Nr. 2290623121
Zulage zu Erdarbeiten für das Herstellen der
Ausrundung an der Oberkante von Einschnittsböschungen
bzw. am Dammfuß.
Ausrundung am Dammfuß.
Ausrundung nach Unterlagen des AG.
Menge: 350,000 m

**1.04.26 Trennsch. aus Geot. u. Schütt. herst.**
StL-Nr. 1890430108010307
Trennschicht aus Geotextilien und Verbundstoffen
unter Schüttungen herstellen.
Trennschicht nach Unterlagen des AG
aus Vliesstoff,
Geotextilrobustheitsklasse (GRK) 5,
verlegen 'auf luftseitiger Böschung unter Oberboden.'
Menge: 650,000 m2

*Hinweis: BACHVERLEGUNG*

**1.04.27 Bachlauf herstellen**
*** Schwerpunktposition
Bachlauf,
profilgerecht herstellen
in Hochwasserückhaltebecken,
Herstellen eines naturnahen Bachlaufs
Bodenabtrag 30 bis 100 cm, im Mittel 50 cm,
Boden des Homogenbereiches O und B 1,
Materialwerte nach EBV = BM-0.
Boden in Eigentum des AN übernehmen und
einer Entsorgung nach Wahl des AN zuführen.
Menge: 20,000 m3

**1.04.28 Boden bzw. Fels lösen und verwerten bis 0,5 m lösen BM-0 Abrechng.modellb. Verwertung nachw.**
StL-Nr. 2410621392001201
Boden bzw. Fels aus Abtragsbereichen profilgerecht
lösen, laden und nach Wahl des AN verwerten. Beschreibung der Homogenbereiche nach Unterlagen des AG. Die
Herstellung von Mulden und Gräben wird gesondert vergütet.
Homogenbereich '2, Böden der Bodengruppe TL/TM
Boden aus Bachlauf, nicht tragfähig / vernässt.'

Mehraushub unterhalb des Planums bzw. des Dammauflagers
bis 0,50 m Tiefe lösen.
Materialwerte nach EBV = BM-0
Abrechnung modellbasiert, nach Unterlagen des AG.
Verwertung nach Unterlagen des AG nachweisen.
Menge: 25,000 m3

**1.04.29 Baustoff für Bodenaustausch einbauen, grobkörn. Boden**
StL-Nr. 241063301103
Baustoff für Bodenaustausch profilgerecht
einbauen und verdichten einschließlich ggf. erforderlicher Wasserzugabe. Boden bzw. Fels lösen und verwerten
wird gesondert vergütet.
Baustoff = grobkörniger Boden.
Baustoff nach Unterlagen des AG liefern. Einbaudokumentation nach Unterlagen des AG übergeben.
Abrechnung modellbasiert, nach Unterlagen des AG.
Menge: 25,000 m3

**1.04.30 Bachsohle aufnehmen, wieder herstellen**
Bachsohle des neuen Bachverlaufes mittels Sohlsubstrat des bestehenden Baches herstellen.
Die Positon beinhaltet das aufnehmen, transportieren,
zwischenlagern, transportieren und einbauen des bestehenden
Bachkieses in den neuen Bachlauf.
Menge: 40,000 m

**1.04.31 Bachlauf verfüllen**
bestehenden Bachlauf verfüllen,
bestehender Bachlauf, Breite bis 5,0 m, Tiefe bis 2,0 m
Verfüllen mit Boden des AG, im Baustellenbereich gelagert
Boden der Pos. 'Boden lösen, lagern'

Boden laden, verfahren, einbauen und verdichten.
Das Herstellen der Planie wird nicht gesondert vergütet
Menge: 20,000 m3

#### 1.05 Leitungsgräben, Baugruben, Bauwerkshinterfüllung

**1.05.32 Graben herstellen Grab. Unterl. AG Boden Verwert. AN BM-0 Abrechng.modellb.**
*** Schwerpunktposition
StL-Nr. 2410652391000112
Graben profilgerecht herstellen.
Homogenbereich '2, Bodenklasse TM / TL,
Graben entlang des Feldweges'

Graben nach Unterlagen des AG.
Boden bzw. Fels nach Wahl des AN verwerten.
Materialwerte nach EBV = BM-0
Abrechnung modellbasiert, nach Unterlagen des AG.
Menge: 50,000 m3

**1.05.33 Leitungsgr. m. Schachtbaugr. herst. gew. Boden Tiefe >1,25-1,75m m.Verb./+10 m3 W. lag.i./verd. BM-0 Aush.verdichten**
*** Schwerpunktposition
StL-Nr. 2410821522912110
Leitungsgraben einschließlich Schachtbaugruben herstellen. Straßenaufbruch wird gesondert vergütet. Schachtdurchmesser und -abstände nach Unterlagen des AG.
In gewachsenem Boden. Homogenbereich nach Unterlagen
des AG.
Grabentiefe über 1,25 bis 1,75 m.
Breite der Grabensohle 'für Rohr Maulprofil 1200/900'

Notwendigen Verbau entsprechend statischen und konstruktiven Erfordernissen herstellen, vorhalten und
entfernen. Offene Wasserhaltung bis zu einer Pumpenleistung von 10 m3 Fördermenge und 5,00 m Förderhöhe
je Stunde und Haltung ausführen.
Aushub zur Wiederverwendung innerhalb der Baustelle la
gern, nach Verlegen der Leitung in Graben
einschließlich Leitungszone und in Baugruben einbauen
und verdichten einschl. ggf. erforderlicher Wasserzugabe.
Materialwerte nach EBV = BM-0
Zum Verfüllen nicht verwendeten Aushub in Auftragsbereichen profilgerecht einbauen und verdichten
einschl. ggf. erforderlicher Wasserzugabe.
Menge: 60,000 m3

**1.05.34 Baustoff lief.,in Leitungsgr. einb. gemkörn. Boden Tiefe >1,75-3,00m oberh.Leitungsz. Abrechnung senkr.**
StL-Nr. 24108238239011
Baustoff nach Unterlagen des AG liefern, in Leitungsgraben einschließlich Schachtbaugruben einbauen und
verdichten. Einbaudokumentation nach Unterlagen des AG
übergeben.
Baustoff = gemischtkörniger Boden.
Grabentiefe über 1,75 bis 3,00 m.
Breite der Grabensohle 'für Rohre bis DN 500'

Baustoff nach Verlegen der Leitung in Graben oberhalb
der Leitungszone und in Baugruben einbauen und verdichten.
Abrechnung mit senkrechten Wänden entsprechend
der Abrechnung beim Aushub.
Menge: 20,000 m3

**1.05.35 Baugrube herstellen Bauwerke bis 1,75 m Aushub verwerten, BM-0**
*** Schwerpunktposition
StL-Nr. 24108107999159
Baugrube nach Unterlagen des AG herstellen.
Beschreibung der Homogenbereiche nach Unterlagen des
AG. Verbau wird gesondert vergütet.
Homogenbereiche '1, Bodenklasse UM / UL'

Baugrube 'Einlaufbauwerk, Auslaufbauwerk 1 und
Auslaufbauwerk 2'

Baugrubentiefe 'bis 1,75 m'

Materialwerte nach EBV = BM-0
Aushub nach Wahl des AN verwerten.
Abrechnung 'senkrecht über der Grundfläche der
Fundamentplatte zuzüglich 0,6 m Arbeitsraum'
Menge: 120,000 m3

**1.05.36 Bodenaustausch Baugrubensohle**
*** Schwerpunktposition
Nicht tragfähigen Boden unterhalb der gepl. Sauberkeitsschicht der Drosselbauwerke nach Anweisung der Bauleitung bis ca. 80 cm lösen, laden, in Eigentum des AN übernehmen und verwerten.
Materialwerte nach EBV = BM-0
Nichtbindigen Boden liefern, einbauen und verdichten.  Der Austausch, sowie die Stärke des Austausches ist vor Beginn der Arbeiten mit der Bauleitung schriftlich zu vereinbaren.
Menge: 45,000 m3

#### 1.06 Wasserhaltung

**1.06.37 Pumpenanlage einrichten für Leitungsgraben**
StL-Nr. 21109213992100
Pumpenanlage zum Trockenlegen und Freihalten der
Baugrube von Wasser sowie zur Ableitung des
geförderten Wassers einrichten. Der Einsatz umfasst
das betriebsbereite Aufbauen und das Abbauen nach
Unterlagen des AG.
Vorhalten und Betreiben werden gesondert vergütet.
Baugrube 'Leitungsgraben'

Pumpenanlage 'für offene Wasserhaltung einschließlich Herstellung und Verfüllung Pumpensumpf sowie ggf.
erforderliche Umsetzung(en) der Pumpe einschließlich des
Pumpensumpfes nach Fortschritt des Baugrubenaushubs.'

Förderdurchfluss über 10 bis 30 m3/h.
Förderhöhe bis 5,00 m.
Menge: 2,000 St

**1.06.38 Pumpenanlage vorhalten**
StL-Nr. 211092179900
Pumpenanlage betriebsbereit vorhalten. Abgerechnet
wird nach Kalendertagen.
Baugrube 'Leitungsgraben'

Pumpenanlage 'für offene Wasserhaltung vorstehender
Position'
Menge: 80,000 d

**1.06.39 Wasserhaltungsanlage betreiben für Leitungsgraben**
StL-Nr. 211092399900
Wasserhaltungsanlage einschließlich Pumpen und Brunnen sowie Anlagen zur Ableitung zur Vorflut betreiben.
Abgerechnet wird nach Kalendertagen.
Baugrube 'Leistungsgraben'

Pumpenanlage 'für offene Wasserhaltung vorstehender Position'
Menge: 80,000 d

**1.06.40 Rohrleitung herstellen Druckleitung**
StL-Nr. 211092492900
Rohrleitung für Wasserhaltungsanlage nach Unterlagen
des AG herstellen einschließlich Formstücken, Armaturen, Schiebern und Anschlüssen für Pumpen. Leitung
nach Baufortschritt anpassen und nach Abschluss der
Wasserhaltung entfernen.
Erforderliche Erdarbeiten ausführen.
Verwendung = Druckleitung.
Rohrleitung 'für offene Wasserhaltung vorstehender Position,
Entfernung zum Sandfang und Einleitstelle Mettenbach
bis 50 m'
Menge: 1,000 Psch

**1.06.41 Rohrleitung vorhalten Druckleitung**
StL-Nr. 211092532900
Rohrleitung für Wasserhaltungsanlage einschließlich
Formstücken, Armaturen, Schiebern und Anschlüssen
für Pumpen betriebsbereit vorhalten. Abgerechnet
wird nach Kalendertagen.
Verwendung = Druckleitung.
Rohrleitung 'vorstehender Position'
Menge: 80,000 d

**1.06.42 Mobile Absetzanlage aufstellen**
StL-Nr. 211099010000
Mobile Absetzanlage für Wasserhaltungsanlage nach
Unterlagen des AG aufstellen. Absetzanlage beseitigen. Ursprünglichen Zustand wieder herstellen.
Einschließlich Erd- und Gründungsarbeiten.
Menge: 2,000 St

**1.06.43 Mobile Absetzanlage betreiben**
StL-Nr. 2110990910
Mobile Absetzanlage nach Unterlagen des AG vorhalten
und betreiben.
Abgerechnet wird nach Kalendertagen.
Abgesetzte Stoffe nach Wahl des AN verwerten.
Menge: 80,000 d

**1.06.44 Bachumleitung herstellen**
*** Schwerpunktposition
StL-Nr. 2110930199
Bachumleitung herstellen, vorhalten, unterhalten und
beseitigen.
Hydraulische und bautechnische Erfordernisse nach
Unterlagen des AG.
Einschließlich Erdarbeiten und erforderlicher Ab-
sperrdämme.
Umleitung 'für Herstellung Auslaufbauwerke,
Umleitung des Mettenbachs nach Wahl des AN über
eine Länge von ca. 50 m'
Menge: 1,000 Psch

**1.06.45 Fangedämme nach Wahl des AN für vorstehende Bachumleitung**
StL-Nr. 21109309
Fangedamm nach Wahl des AN herstellen, vorhalten,
unterhalten und beseitigen. Hydraulische und bautechnische Erfordernisse nach Unterlagen des AG.
Menge: 1,000 Psch

#### 1.07 Sicherungsbauweisen

*Hinweis*
StL-Nr. 18908000
Vorbemerkungen für LB 908
1. Allgemeines
1.1 Zementmörtel  muss den Anforderungen der
DIN 1045-2 Ziffer 5.3.8 entsprechen.
Bei Verwendung des Mörtels als Verbindung von Betonfertigteilen mit Falz darf das Größtkorn der Gesteinskörnung 1 mm - im übrigen höchstens 4 mm - betragen.
Die Fugenverbindungsflächen sind vor dem
Aufbringen des Mörtels anzufeuchten.
Die Fugenfüllung ist an den Sichtseiten glatt zu
streichen.
1.2 Für Pflasterbauweisen auf hydraulisch gebundener
Bettung mit hydr. gebundener Fugenverfüllung gilt
für die Pflastersteine die TL Pflaster.
1.3 Alle Naturwerksteine müssen aus verwitterungsbeständigem Material bestehen. Alle Naturwerksteine müssen auf Tonzwischenlagen, Anwitterung und Rosten geprüft werden. Naturwerksteine aus Basalt sind zusätzich nach DIN 52106 auf Sonnenbrand zu prüfen.
1.4 Der Widerstand gegen Frost-Tausalz-Beanspruchung
ist nach DIN EN 1367-6 zu bestimmen.
1.5 Als Befüllmaterialien für die Sichtflächen von
Gabionen sind Festgestein bzw. gebrochener oder
ungebrochener Kies zu verwenden.
Als Befüllmaterialien für das Restvolumen
von Gabionen sind
- Festgestein bzw. gebrochener oder ungebrochener
Kies oder
- sortenreine Recycling-Baustoffe, die jeweils nur
aus der Stoffgruppe Beton (einschließlich
Betonprodukte), aufbereitetem Gleisschotter
oder gebrauchtem natürlichen Gesteinsmaterial
bestehen,
zu verwenden.
2. Nebenleistungen, Besondere Leistungen
Die nachfolgend aufgeführten Leistungen gehören zum
Leistungsumfang:
2.1 Das Zuarbeiten oder Schneiden von Betonformsteinen
für Sohlbefestigungen.
3. Abrechnung
3.1 Bei Rinnen und Mulden wird nach der längsten
Kante abgerechnet.

**1.07.46 Böschungsbefestigu ng herstellen Planum herstellen Beton C 12/15**
*** Schwerpunktposition
StL-Nr. 23115931991199
Böschungsbefestigung eben herstellen auf Bettung aus
Beton, Dicke mind. 10 cm.
Ausführung auf 'Dammscharte
Position inkl. Vorbereitung / Feinprofilierung der Böschungsfläche
für den Einbau der Flächenbefestigung.
Die Grobprofilierung erfolgt im Zuge der Dammherstellung.
Anker 4 St./m2 gemäß Unterlagen des AG liefern und einbauen.'

Pflaster aus 'Granitgroßsteinen 160/160/160'

Planum herstellen.
Bettung aus Beton C12/15, Ausbreitmaßklasse F1.
Fugen verfüllen mit 'Fertigzementmörtel,
Druckfestigkeit fck,cube des Mörtels min. 25 N/mm2.
Zement Art CEM I, max. w/z 0,50.
frost-/tausalzbeständig, Ausbreitmaßklasse F5.'
Menge: 250,000 m2

**1.07.47 Böschungsbefestigu ng herstellen Auslaufbauwerk**
StL-Nr. 23115931991199
Böschungsbefestigung eben herstellen auf Bettung aus
Beton, Dicke mind. 10 cm.
Ausführung auf 'Bereich Auslaufbauwerk'

Pflaster aus 'Granit mind. 20 cm Kantenlänge'

Planum herstellen.
Bettung aus Beton C12/15, Ausbreitmaßklasse F1.
Fugen verfüllen mit 'Fertigzementmörtel, Druckfestikeit fck, cube des Mörtels mitd. 25 N/mm2
Zement Art CEM I, max. w/z 0,50.
frost-/tausalzbeständig, Ausbreitmaßklasse F3.
Obers Drittel mit Humus verfüllen.'
Menge: 100,000 m2

**1.07.48 Mehraufwand Flächenbefestigung in Ablaufbauwerk**
Mehraufwand für Herstellung Flächenbefestigung aus Naturstein
in Ablaufbauwerk und Rohrleitung MP 1200/900 nach Unterlagen des AG
Natursteinbefestigung aus Schroppen 60-100 auf
Betonauflager C12/15, Schroppen aus Granit
einschließlich Mehreinbau und Profilierung Auflagerbeton
sowie Verfüllung der Fugen mit Bachsubstrat,
einschließlich des verminderten Leistungsansatzes aufgrund
der beengten Verhältnisse.
Menge: 15,000 m2

**1.07.49 Mulde als Raubettmulde befestigen Tosbecken**
*** Schwerpunktposition
StL-Nr. 2411011999211299
Mulde als Raubettmulde durch Einbau witterungsbeständiger Bruchsteine befestigen einschließlich Erdarbeiten.
Muldenbreite 'gemäß Unterlagen des AG, Mulde im
Böschungs- und Tosbeckenbereich des Beckenüberlaufs,
ausgerundet.
Befestigung aus Wasserbausteinen Granit,
mit weitestgehend kubischer Form,'

Sohlgefälle 'gemäß Unterlagen des AG'

Mittlere Steinhöhe h = 25 cm.
Steinsatz in Beton C 20/25, Bettungsdicke = h/2 + 10
cm. Splitt in Steinsatz einstreuen. Fugen mit Pflasterfugenmörtel Typ A verschließen.
Splitt = gebrochenes Naturgestein.
Betonbettung konstruktiv bewehren, Rundstähle, DN 28
mit einer Mindestlänge von 0,80 m,
1 St/m2 Muldenfläche, einschlagen.
Überschüssigen Boden 'in Eigentum des AN übernehmen und verwerten.
Materialwerte nach EBV = BM-0'
Menge: 125,000 m

**1.07.50 Steinschüttung aus Naturst. herst.**
StL-Nr. 229067219199
Steinschüttung aus Natursteinen zur Böschungsfuss-,
Ufer- und Kolksicherung profilgerecht herstellen. Die
Zwischenräume in der Steinschüttung mit kleineren
Steinen verfüllen.
Schüttung Dicke cm '20 bis 30'

Steinkantenlänge 10-30 cm.
Einbau als 'Böschungs-, Ufer- und Kolksicherung'

Einbau 'teilweise unter Wasser, Steine aus
Wasserbausteinen Granit'
Menge: 30,000 t

**1.07.51 Naturstein-Pflaster für Einfassungen herstellen**
Flächenbefestigung aus Naturpflastersteinen
als Einfassung von Einbauten und Durchlässen
in einer Breite von cm '30'

herstellen.
Steine eingebettet in einem 15 cm dicken Pflasterbett
aus nicht abgebundenem Beton der Expositionsklasse
XO, Betondruckfestigkeitsklasse C12/15, Ausbreitmaßklasse F1. Fugenbreite maximal 5 cm.
Steine bruchrau, mit quaderähnlicher,
parallelflächiger Form, Aufsichtsfläche mind.
0,06 m2,
Steindicke mind. cm '15'

Material 'Granit'

Fugen mit Beton 0/8 mm verfüllen.Expositionsklasse XF4,
Druckfestigkeitsklasse C12/15 und Ausbreitmaßklasse F5.
Für Durchlässe aus Betonrohren und Umpflasterungen von Einbauten.
Menge: 10,000 m2

**1.07.52 Überlaufschwelle herstellen**
*** Schwerpunktposition
Überlaufschwelle aus Betonfertigteilen gem. Unterlagen des AG herstellen,
bestehend aus zwei Hochbordsteinen in Fundamentbeton, Druckfestigkeitsklasse C 25/30, Expositionsklassen XC 4, XF 2 und einem Teifbordstein in Riesel versetzt, Gesamtkonstruktion 45 cm breit und 60 cm hoch.
Als Überlaufschwelle im Beriech der Flächenbefestigung aus Naturpflastersteinen herstellen.
Länge der Einzelteile mind. 1 m, sichtbare Kanten gefast

Position incl. folgender Leistungen:
- Baugrubenaushub in der bestehenden Böschung bis max. 60 cm Tiefe, Erstellung der Planie, für den Fundamentbeton, sowie spätere Arbeitsraumwiederverfüllung mit seitlich gelagertem Frostschutzkies,
- Erstellung des erforderlichen 20 cm starken Fundamentbeton´s. Den Fundamentbeton als seitliche Stütze 10 cm breiter als der Fertigteilsockel herstellen und bis zur halben Sockelhöhe hochziehen.
- Die Trennfugen zwischen den einzelnen Elementen sind mit an den Fugenflächen haftender, alterungsbeständiger dauerelastischer Dichtungsmasse (Fugenquerschnitt 10 x 15 mm) auszufugen.
- exakte wagerechte Ausrichtung des mittleren Tiefbordsteins als Überlauf in Sollhöhe
Menge: 170,000 m

**1.07.53 Natursteinpflaster decke aufnehmen**
StL-Nr. 23115002313301
Natursteinpflasterdecke aufnehmen. Aufnehmen der Tragschicht wird gesondert vergütet.
Abmessung = Pflasterstein mit Kantenlänge über 12 cm.
Pflasterstein aus Granit.
Mit Fugenfüllung aus hydraulisch gebundenem Fugenmörtel.
Bettung aus kunstharzgebundenem Bettungsmörtel.
Steine und übriges Aufbruchgut nach Wahl des AN verwerten.
Menge: 75,000 m2

#### 1.08 Straßen- und Brückenentwässerung, Kabelkanäle

**1.08.54 Entwässerungsrohrl eitung abbrechen Stahlbeton-Rohr Bettung abbrechen Tiefe ü.1,25-1,75 Ausb. verwerten**
StL-Nr. 24110305921201
Entwässerungsrohrleitung abbrechen. Entwässerungsrohrleitung liegt bis Oberkante Rohr frei. Erdarbeiten in
der verbliebenen Leitungszone ausführen. Offene Wasserhaltung bis zu einer Pumpenleistung von 10 m3 Fördermenge und 5,00 m Förderhöhe je Stunde und Haltung ausführen. Das Ausbauen von Schächten wird gesondert vergütet.
Rohr DN/ID '1000'

Rohr aus Stahlbeton.
Bettung aus Beton bis 20 cm Dicke abbrechen.
Fließsohlentiefe über 1,25 bis 1,75 m.
Ausbaustoffe nach Wahl des AN verwerten.
Menge: 7,500 m

**1.08.55 Betonrohrleitung herstellen Bettung Typ 1 T ü. 1,25-1,75 m Überdeckg.ü.2-4 m LM 1,Stat.prüf.**
*** Schwerpunktposition
StL-Nr. 2411032099912304
Entwässerungsrohrleitung aus Betonrohren nach statischen und konstruktiven Erfordernissen herstellen. An-
schluss an Schacht sowie Formstücke werden gesondert
vergütet.
Rohr DN/ID '1200/900'

Rohr 'aus Stahlbeton, Form MF-FM'

Rohrverbindung 'Falz mit Keilgleitdichtung'

Bettung nach DIN EN 1610, Typ 1 herstellen. Boden für
Leitungszone liefern und einbauen.
Fließsohlentiefe über 1,25 bis 1,75 m.
Überdeckungshöhe über 2,00 bis 4,00 m.
Straßenverkehrslast = LM 1 nach DIN EN 1991-2. Statische Berechnung aufstellen und in prüffähiger Form liefern.
Menge: 10,500 m

**1.08.56 StB-Böschung Maulprofil 1200/900 1:0,3**
Böschungsstück aus StB Zulage,
Ausführung Böschungsneigung 1:0,3.
DN 1200/900
Menge: 2,000 St

#### 1.09 Beton, Stahlbeton, Spannbeton, Stahl

**1.09.57 Beton f. Sauberkeitsschicht herst. C8/10**
StL-Nr. 221183281109
Beton für Sauberkeitsschicht einschließlich ggf. erforderlicher Schalung nach Unterlagen des AG herstellen.
Ggf. erforderliche Schalung vorhalten und beseitigen.
Druckfestigkeitsklasse C8/10.
Expositionsklasse X0.
Dicke 'mind. 10 cm,
die Abrechnung erfolgt maximal bis 10 cm Überstand
über die Fundamentfläche'
Menge: 70,000 m2

**1.09.58 Betonfertigteile einbauen FT:Stahlbeton C35/45 XF2, XC4, XD2**
*** Schwerpunktposition
StL-Nr. 2211851891419900
Bewehrte Betonfertigteile entsprechend statischen und
konstruktiven Erfordernissen nach Unterlagen des AG
herstellen und einbauen.
Bauteil 'Einlaufbauwerk,
die Werksplanung einschl. innerer und äußerer statischer
Berechnung ist einzurechnen.'

Fertigteile aus Stahlbeton.
Druckfestigkeitsklasse C35/45.
Expositionsklasse XF2, XC4 und XD2.
Zusätzliche Anforderungen 'WA'

Sichtflächenschalung 'nach Wahl des AN,
einschl. Einbindung Rohrleitung Maulprofil DN 1200/900 (Neubau) aus Stahlbeton.
Öffnungen nach Angaben AG.
Einschließlich folgender Ausstattung:
- 4 St. Steigbügel einläufig Form A DIN 19555 Stahlkern,
Kunststoffummantelt
- Stahlträger HEB 100 mit aufgeschraubten Winkelprofilen
als Auflager für Gitterrost/Feinrechen. Gem. Detail 3
- Stahlträger T 100 mit Anschlussblechen als Auflager
für Gitterrost/Feinrechen. Gem. Detail 4
- Stahlträger HEB 100 mit Aschlussblechen als Auflager
für Gitterrost/Feinrechen. Gem. Detail 5
- 8 St. Gitterrost aus Schweißpressrost 1000/1480x45 mm,
Maschenweite 30x30mm, Tragstab 45x3 mm, feuerverzinkt.
- 1 St. Gitterrost aus Schweißpressrost 870/1480x45 mm,
Maschenweite 30x30mm, Tragstab 45x3 mm, feuerverzinkt.
- Feinrechen aus Hohlprofilen 50x50x4 und Flachstahl 50x10
gemäß Detail 1.'
Menge: 1,000 St

**1.09.59 Lichtschacht aus Stahlrohr verzinkt herstellen und einbauen**
*** Schwerpunktposition
Lichtschacht aus geschweißtem Stahlrohr herstellen
und einbauen.
Lichtschacht bestehend aus:

Stahlrohr:
- geschweißt
- OD = 508mm
- ID  =  488mm
- L  =  2650mm
- Lasche für Vorhängeschloss

Gitterrostabdeckung:
- Schweißpressrost, h = 45x5mm
- Maschenweite = 30 x 30mm
- OD = 488mm
- Lasche für Vorhängeschloss

Lichtschachtauflager:
-LxBxH = 808 x 850 x 10
- Aussparung f. Stahlrohr
- Befestigung an Maulprofil

incl. sämtlicher erforderlicher Verbundanker,
Ankerstangen M 10 x 90 mm, Muttern, Scheiben, aus 1.4571 mit Klebepatronen und Setzwerkzeug
Menge: 1,000 St

#### 1.10 Schutz- und Leiteinrichtungen, Geländer, Zäune

**1.10.60 Stahlgeländer einbauen, H = 1200 mm, auf Drosselbauwerk**
StL-Nr. 2412131399390090
Geschweißtes Stahlgeländer nach Unterlagen des AG einbauen.
Abrechnung nach Länge des Handlaufs zwischen den
Achsen der Endpfosten bzw. Endstäbe.
Geländer 'Drosselbauwerk'

Baustoff 'Stahl, geschweißt, feuerverzinkt
einschl. Endstücken, Bewgungsfugen, Passstücken und
Entwässerungsöffnungen analog RiZ-Ing GEL 7'

Höhe des Geländers 1200 mm.
Ausbildung 'Rohrgeländer mit zwei Zwischenholmen'

Verankerung '..........'
Menge: 6,500 m

#### 1.11 Ungebundene Schichten des Oberbaus

*Hinweis*
StL-Nr. 18910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**1.11.61 Planum herstellen Ev2 = 45 MPa**
StL-Nr. 2410625001
Planum herstellen nach Unterlagen des AG.
Verformungsmodul Ev2 = 45 MPa.
Menge: 3200,000 m2

**1.11.62 Plattendruckversuche**
Kontrollprüfung der Verdichtung des Planums durch ein unabhängiges, qualifiziertes Institut mittels Plattendruckversuche nach DIN 18134.
Prüfstellen werden vor Ort vom Auftraggeber festgelegt.
Menge: 4,000 St

**1.11.63 Frostschutzschicht herstellen, Wegebau**
StL-Nr. 2411221090051111
Frostschutzschicht herstellen.
In Verkehrsflächen 'Feldwege'

Baustoffgemisch 0/32.
Umweltrelevante Anforderungen beim Einsatz von Baustoffgemischen einschließlich Einbaudokumentation nach
Unterlagen des AG. Einbaudokumentation übergeben.
Verdichtungsgrad DPr mindestens 100 v.H.
Einbaudicke nach Unterlagen des AG.
Abrechnung nach Auftragsprofilen.
Menge: 1100,000 m3

**1.11.64 Schottertragschich t herstellen 0/32 URA+Einbaudoku Dicke 15 cm**
StL-Nr. 2411232091190100
Schottertragschicht herstellen.
In Verkehrsflächen 'Dammkronenweg'

Baustoffgemisch 0/32.
Umweltrelevante Anforderungen beim Einsatz von Baustoffgemischen einschließlich Einbaudokumentation nach
Unterlagen des AG. Einbaudokumentation übergeben.
Verdichtungsgrad/Verformungsmodul 'DPr mindestens 103 v.H. / Ev2 mind. 120 MPa'

Einbaudicke = 15 cm.
Menge: 650,000 m2

**1.11.65 Schicht ohne Bindemittel aufnehmen FSS**
StL-Nr. 22112009219141
Schicht ohne Bindemittel aufnehmen. Erschwernisse
durch Einbauten werden gesondert vergütet.
Schicht aus Baustoffgemisch für Frostschutzschichten.
Dicke nach Unterlagen des AG.
Fläche 'Verkehrswege'

Baustoffgemisch aus natürlichen Gesteinskörnungen
nach Unterlagen des AG.
Baustoff nach Wahl des AN verwerten. Baustoff nach
Unterlagen des AG.
Abgerechnet wird nach Abtragsprofilen.
Menge: 1000,000 m3

#### 1.12 Asphaltarbeiten

**1.12.66 Asphaltbefestigung trennen schneiden Dicke ü. 6-12 cm**
StL-Nr. 231130389103
Asphaltbefestigung geradlinig trennen.
Bereich 'Anschlussbereiche'

Trennen durch Schneiden.
Dicke der Asphaltbefestigung über 6 bis 12 cm.
Menge: 6,000 m

**1.12.67 Asphaltbefestigung aufnehmen Fahrbahn Dicke ü. 12-18 cm Tiefe ü. 10-20 cm Länge max. 25 cm Aufbr. Verw. AN**
StL-Nr. 2311302810402103
Asphaltbefestigung aufbrechen und aufnehmen.
Fläche = Fahrbahn.
Dicke der Asphaltbefestigung über 12 cm bis 18 cm.
Gesamtaufbruchtiefe über 10 bis 20 cm.
Aufbruchstücke zerkleinern, Kantenlängen höchstens
25 cm.
Aufbruchgut nach Wahl des AN verwerten.
Menge: 525,000 m2

**1.12.68 Asphalttragsch. aus AC 32 T N herst Bk1,8-Bk0,3 Dicke 10 cm Bitumen 50/70**
*** Schwerpunktposition
StL-Nr. 23113138142000
Asphalttragschicht aus Asphalttragschichtmischgut
AC 32 T N herstellen. Anlieferung des Asphaltmischguts
in thermoisolierten Transportbehältern.
In Verkehrsflächen der Belastungsklassen Bk1,8 bis
Bk0,3.
Einbaudicke = 10 cm.
Bindemittel = 50/70.
Menge: 625,000 m2

**1.12.69 Unterlage reinigen Asphaltbefestig. Hochdr.-Sauganl.**
StL-Nr. 231130581002
Unterlage reinigen. Anfallendes Kehrgut nach Wahl des
AN verwerten.
Unterlage = Asphaltbefestigung.
Selbstaufnehmende Kehrmaschine. Letzter Arbeitsgang mit
Wasserhochdruckreinigungsgeräten mit rotierenden Düsen
und Absaugeinrichtung.
Menge: 625,000 m2

**1.12.70 Bitumenemulsion aufsprühen Bk1,8-Bk0,3 Asphalt frisch Rampenspritzgerät C60BP4-S Menge 250 g/m2 vor A.deckschicht**
StL-Nr. 23113063211123
Bitumenemulsion zur Herstellung des Schichtenverbundes
aufsprühen.
Auf Verkehrsflächen der Belastungsklassen Bk1,8 bis
Bk0,3.
Unterlage = Asphaltbefestigung, frisch.
Mit Rampenspritzgerät.
Bindemittel = C60BP4-S.
Bindemittelmenge = 250 g/m2.
Vor Einbau Asphaltdeckschicht.
Menge: 625,000 m2

**1.12.71 Asphaltdecksch. aus AC 11 D N herst Bk1,8-Bk0,3 Dicke 4,0 cm Bitumen 70/100**
*** Schwerpunktposition
StL-Nr. 2311333811200000
Asphaltdeckschicht aus Asphaltbeton für Asphaltdeckschichten AC 11 D N herstellen. Anlieferung des
Asphaltmischguts in thermoisolierten
Transportbehältern.
In Verkehrsflächen der Belastungsklassen Bk1,8 bis
Bk0,3.
Einbaudicke = 4 cm.
Bindemittel = 70/100.
Menge: 625,000 m2

**1.12.72 Anschluss als Fuge ausbilden, verfüllen N2**
StL-Nr. 2311391291023901
Anschluss als Fuge mit Fugenmasse herstellen.
Fuge 'bei Rohrgräben im Fahrbahnbereich'

In der Asphaltdeckschicht ausbilden.
Fugenspalttiefe = 20 mm.
Fugenspaltbreite = 15 mm.
Fugenspalt verfüllen 'in einer Lage,
Fugenspalt schneiden gehört zum Leistungsumfang,
Verfüllen'

Mit heiß verarbeitbarer Fugenmasse Typ N2, einschließlich zugehörigem und zuvor aufgetragenem Voranstrichmittel.
Menge: 7,000 m

#### 1.13 Ausstattung

**1.13.73 Einstieghilfe Edelstahl**
Einstieghilfe aus Edelstahl, DIN EN 14396
versenkbar, zum Andübeln an Stahlbetonwand
einschließlich Führungshülse und sämtlicher Befestigungselemente betriebsfertig in Ablaufbauwerk montieren.
Fabrikat Hailo 9699 181 od. glw.
Menge: 1,000 St

**1.13.74 Eichenrammpfähle für Grobrechen 4,5 m**
*** Schwerpunktposition
Eichenrammpfähle für Grobrechen vor den Drosselbauwerken liefern und einbauen.
Eichenrammpfähle, zylindrisch gefräst, natur,
druckkesselimprägniert, angespitzt,
Durchmesser 200 mm,
Anstehenden Boden vorbohren,
Eichenrammpfähle mind. 1,5m tief
einrammen / eindrücken und auf planmäßige Höhe ablängen.
Pfahllänge 4,5 m
Menge: 27,000 St

**1.13.75 Eichenrammpfähle für Grobrechen 2,0 m**
*** Schwerpunktposition
Eichenrammpfähle für Grobrechen vor den Drosselbauwerken liefern und einbauen.
Eichenrammpfähle, zylindrisch gefräst, natur,
druckkesselimprägniert, angespitzt,
Durchmesser 200 mm,
Anstehenden Boden vorbohren,
Eichenrammpfähle mind. 1,5m tief
einrammen / eindrücken und auf planmäßige Höhe ablängen.
Pfahllänge 2,0 m
Menge: 8,000 St

**1.13.76 Pegellatte in Auslaufbauwerk einbauen**
Pegellatte in Auslaufbauwerk einbauen.
Pegellatte aus Aluminium, 15 cm breit,
mit 2cm E-Skala schwarz auf gelbem Grund,
Skala und Beschriftung plastisch 2 mm erhaben.
Legierung wiederstandsfähig gegen Chemikalien
und Salzwasser nach DIN 1725,
Pegel und Skala aus einem Guss.
Beschriftung nach Unterlagen des AG,
Pegellatte in Auslaufbauwerk andübeln,
einschl. aller erforderlichen Befestigungselemente.
Menge: 3,700 m

**1.13.77 Bautafel**
Aufstellen einer Bautafel vor Baubeginn.
Gestaltung nach Vorgabe AG.
Maße ca. Höhe 4,20 m, Breite 3,00 m
Bestehend aus mehreren Tafeln.
Einschließlich dazugehöriger statischer Berechnung.
Menge: 1,000 St

#### 1.14 Stundenlohnarbeiten

*Hinweis: Vorbemerkung*
Regiearbeiten dürfen nur auf Anordnung des
Bauherrn bzw. der Bauleitung durchgeführt werden.
Der Nachweis für die Leistung ist anhand von Regieberichten zu führen, die der Bauleitung unmittelbar
täglich vorzulegen sind.
Die angebotenen Einheitspreise verstehen sich
einschl. aller Nebenkosten wie Bedienung der Geräte
und Maschinen nebst Betriebsstoffe sowie aller
Lohnzuschläge ist die Beistellung der erforderlichen
Werkzeuge und Kleingeräte mit einzurechnen.
Meister- und Vorarbeiterstunden werden nicht gesondert
vergütet, wenn der AN gleichzeitig auf der Baustelle
vertragliche Leistungen ausführt und die Aufsicht über
die Regiearbeiten damit gewährleistet ist.

**1.14.78 Arb. Kraefte**
Verrechnungssaetze fuer Arbeitskraefte bei
Stundenlohnarbeiten, Baufacharbeiter (Berufsgr. V).
(Mindestsatz: 48,50 €/h)
Menge: 30,000 h

**1.14.79 Kombi/Bus**
Kombiwagen / Kleinbus zur An- und Abfahrt,
ohne Kosten für Bedienpersonal.
(Mindestsatz: 10,00 €/h)
Menge: 10,000 h

**1.14.80 Baugeräte**
Verrechnungssätze für Baugeräte ohne der Kosten für das Bedienungspersonal bei Stundenlohnarbeiten, wie Motorsäge, Motorflex, Bohrhammer, Kompressor bis 5 m3/min. incl. Hammer, Rüttelplatte, Fugenschneider über 10 kW oder ähnlich.
(Mindestsatz: 5,00 €/h)
Menge: 10,000 h

**1.14.81 Frontlader**
Verrechnungssätze für Baugeräte einschließlich
der Kosten für das Bedienungspersonal bei
Stundenlohnarbeiten,
Frontlader, luftbereift bis 45 kw
(Mindestsatz: 50,00 €/h)
Menge: 15,000 h

**1.14.82 Kompaktlader einschl. Fahrer**
Verrechnungssätze für Baugeräte einschließlich
der Kosten für das Bedienungspersonal bei
Stundenlohnarbeiten,
Kompaktlader, Spurbreite bis 1,50 m
(Mindestsatz: 50,00 €/h)
Menge: 10,000 h

**1.14.83 Bagger bis 1,0 m³**
Verrechnungssätze für Baugeräte einschließlich
der Kosten für das Bedienungspersonal bei
Stundenlohnarbeiten,
Bagger über 0,4 bis 1,0 m³
(Mindestsatz: 58,00 €/h).
Menge: 15,000 h

**1.14.84 Kettenbagger bis 3,0 m³**
Verrechnungssätze für Baugeräte einschließlich
der Kosten für das Bedienungspersonal bei
Stundenlohnarbeiten,
Kettenbagger über 1,0 bis 3,0 m³
(Mindestsatz: 84,00 €/h).
Menge: 30,000 h

**1.14.85 Lkw**
Verrechnungssäze für Lastkraftwagen
einschließlich der Kosten für den Fahrer bei
Stundenlohnarbeiten,
Lkw-Kipper, Allrad, ca. 15 t Nutzlast
(Mindestsatz: 65,00 €/h)
Menge: 20,000 h

**1.14.86 Schubraupe**
Verrechnungssätze für Schubraupe
einschließlich der Kosten für den Fahrer bei
Stundenlohnarbeiten,
Raupe ca. 100 kW und ca. 12 t Gewicht
(Mindestsatz: 85,00 €/h)
Menge: 20,000 h

#### 1.15 Saatarbeiten

*Hinweis: zusätzliche Technische Vertragsbedingungen*
2. Zusätzliche Technische Vertragsbedingungen

2.1. Normen und Richtlinien

2. Zusätzliche Technische Vertragsbedingungen

2.1. Normen und Richtlinien

Neben den Allgemeinen Technischen Vertragsbedingungen (ATV) für
Bauleistungen, den darin angeführten einschlägigen Normen und
Richtlinien und den anerkannten Regeln der Technik in der zum Zeitpunkt
des Angebots gültigen Fassung sind insbesondere zu beachten:

Es sind zu beachten die Gütebestimmungen für Baumschulpflanzen der FLL,
Gütebestimmungen für
Stauden der FLL und RSM der FLL, RAS- LP4 "Schutz von Bäumen,
Vegetationsbeständen und Tieren bei Baumaßnahmen" der FGSV; Richtlinien
zum Schutz von Bäumen und Vegetationsbeständen bei Baumaßnahmen (R SBB);
Unfallverhütungsvorschriften (UVV) der zuständigen Berufsgenossenschaft,
insbesondere UVV Bauarbeiten (VBG).
Für alle Bauarbeiten gilt die ZTVE-StB 17 Vertragsbedingungen und
Richtlinien für Erdarbeiten im Straßenbau".

Zum Schutz des Bodens sind BauGB, DIN 18915, DIN 19639,  DIN 19731 und
der BBodSchV zu beachten.
Sowie die Unfallverhütungsvorschriften (UVV) der zuständigen
Berufsgenossenschaft, insbesondere UVV Bauarbeiten (VBG).
Für alle Bauarbeiten gilt die ZTVE-StB.

2.2 Schutz von Bäumen, Vegetationsbeständen und Tieren bei Baumaßnahmen
RAS LP-4 "Baumschutz auf Baustellen", Vegetationstechnik im
Landschaftsbau -
Schutz von Bäumen, Pflanzenbeständen und Vegetationsflächen bei
Baumaßnahmen DIN 18920, sowie Einhaltung der Richtlinien gemäß RAS-LP 2.

Zu erhaltende Bäume in unmittelbarer Nähe der Baumaßnahme sind während
der gesamten Bauzeit fachgerecht vor Beschädigung, insbesondere vor
Stammschäden und Verdichtung im Wurzelbereich, zu schützen.
Befahren,ausgenommen Geräte/Maschinen zum Zweck der Bodenbearbeitung,
ständiges
Betreten, Einsatz von Verdichtungsgeräten, Aufstellen von Maschinen und
Bauwagen etc. sowie Lagerung im Wurzelbereich von Bäumen und
Pflanzflächen (bis 1 m außerhalb der Kronentraufe) sowie Rasenflächen
ist untersagt.

Erforderliche Eingriffe in den Wurzelbereich zu erhaltender Bäume sind
der Bauleitung grundsätzlich vorher anzuzeigen. Sofern kein
Wurzelvorhang vorgeschrieben ist,
sind die Wurzeln fachgerecht zu versorgen.
Die Baumkrone ist in erforderlichem Umfang durch Schnitt zu entlasten.

Schäden an Bäumen, Pflanzbeständen und Vegetationsflächen durch
Unterlassung dieser Pflichten gehen zu Lasten des AN. Schadenersatz ist
entsprechend der "Baumwertrichtlinien des Deutschen Städtetages" zu
leisten.

2.3 Oberbodenbearbeitung
Oberboden ist so einzubauen, dass er durch die Einbaugeräte/Maschinen
nicht verdichtet wird (Überkopfeinbau, Einbau rückwärtsschreitend),
Einbau mit Planierraupe/ -gerät ist nicht zulässig. Ausbau von Böden ist
getrennt nach den einzelnen Bodenarten durchzuführen, wenn in der
Leistungsbeschreibung nichts anderes ausgesagt wird.
Beachtung der Bundes-Bodenschutzverordnung-BBodSchV

2.4 Pflanzarbeiten/ Saatarbeiten
Pflanzarbeiten und Saatarbeiten gem. DIN 18916 und DIN 18917.

2.5 Pflanzarbeiten in der freien Landschaft bzw. zur Anlage von
ökologisch wertvollen Flächen:

Das Bundesnaturschutzgesetz regelt seit 2008, dass in der freien Natur
gebietseigene Gehölze gepflanzt werden sollen. Ab dem 02.03.2020 besteht
eine Genehmigungspflicht für die Pflanzung gebietsfremder Arten (§ 40
BNatSchG). Spätestens dann dürfen in Bayern bei Bauvorhaben, der
Neuanlage von Biotopen oder bei der Flurneuordnung nur noch Pflanzen
verwendet werden, die aus Saatgut hervorgegangen sind, das in einem der
sieben bayerischen Vorkommensgebieten gewonnen wurde.

Daher sind bei Pflanzungen  in der freien Landschaft gebietseigene
Gehölze und Ansaaten zu kalkulieren.
Ursprungsgebiet (UG) 16
Unterbayrische Hügel- und Plattenregion

3. Leistungsverzeichnis

Die Positionen verstehen sich ohne weitere Angaben inklusiv liefern und
einbauen.

Eventualpositionen werden grundsätzliche gewertet.

*Hinweis: autochthone Herkunft*
Nachweis autochthone Herkunft
Es wird darauf hingewiesen, dass das Saatgut und die
Pflanzen mit autochthoner Herkunft gesäht/gepflanzt
werden müssen.
Gebietheimische Pflanzen liefern gemäß Pflanzenliste.
Vorkommensgebiet 6.1 Alpenvorland, Ökologische
Grundeinheit 42.
Ein Nachweis ist der Bauleitung vorzulegen.

*Hinweis: Nachweis*
Herkunftsnachweis des autochhthonen Saat und Pflanzgut
sind zu erbringen.

**1.15.87 Rasen gebietseigen Trocken-Ansaat S RSM Regio RSM7.2.2 UG16 PR7 4g/m2**
*** Schwerpunktposition
Rasen ansäen mit gebietseigenem Saatgut als Trocken-Ansaat DIN 18918, Saatverfahren S
(Saatgut) DIN 18918, Regiosaatgutmischung, RSM Regio 7.2.2 Landschaftsrasen - Trockenlagen mit Kräutern,
Ursprungsgebiet UG 16 Unterbayerische Hügel- und Plattenregion, Produktionsraum PR 7 Süddeutsches Berg- und Hügelland, Aussaatmenge 4 g/m2, Nachweis der Stoffe durch Vorlage von Lieferscheinen bzw. Wiegekarten,
Hersteller und Typ: Rieger-Hofmann, Typ trockene Standorte oder gleichwertig,

Hersteller und Typ: '....................................................'

Vom Bieter einzutragen
Menge: 3300,000 m2

**1.15.88 Zwischenbegrünung Ansaat Gelbsenf 2g/m2**
*** Schwerpunktposition
Zwischenbegrünung zum Schutz von Vegetationsflächen, Ansaat, Gelbsenf -Sinapis alba-,
Aussaatmenge 2g/m2.
Menge: 900,000 m2

#### 1.16 Fertigstellungspflege

*Hinweis: Hinweis*
Saatflächen mähen im ersten Jahr nach der Ansaat.

1. Schnitt: ca. 8 bis 10 Wochen nach der Ansaat /
Schröpfschnitt (Pflegeschnitt) auf 5 cm Wuchshöhe

2. Schnitt: zum Ende der Vegetationsperiode oder
früher, je nach Unkrautaufwuchs auf 5 cm

inkl. Abfuhr des Schnittgutes inkl. Auflockerung und
Nachsaat von Fehlstellen. Anfallendes Material wird
Eigentum des AN und ist nach geltenden Richtlinien zu
entsorgen.

**1.16.89 Ansaatfläche Trockenstandorte mähen**
*** Schwerpunktposition
Biotopstruktur Trockenstandorte mähen

Saatflächen mähen im ersten Jahr nach der Ansaat.
Die Mahd der Wiese und Feuchtbereiche sind je nach
Befahrbarkeit und Wüchsigkeit durchzuführen.
m2 je Mähgang 45.000 m2

1. Schnitt: ca. 8 bis 10 Wochen nach der Ansaat /
Schröpfschnitt (Pflegeschnitt) auf 5 cm Wuchshöhe

2. Schnitt: zum Ende der Vegetationsperiode oder
früher, je nach Unkrautaufwuchs auf 5 cm

3. Mähgang nach Bedarf in Absprache mit Bauleitung im
Oktober

inkl. Abfuhr des Schnittgutes inkl. Auflockerung und
Nachsaat von Fehlstellen. Anfallendes Material wird
Eigentum des AN und ist nach geltenden Richtlinien zu
entsorgen.

Zahl der Mähgänge '2-3' pro Kalenderjahr

1. Pflegegang frühestens Ende Mai bzw. Juni (je nach
Witterung)
2. Pflegegang im September (Herbst)
3. Mähgang nach Bedarf in Absprache mit Bauleitung im
Oktober
Abfuhr und Entsorgung des Schnittgutes.
Anfallendes Material wird Eigentum des AN.
Menge: 9900,000 m2

*Hinweis: Hinweis*
Saatflächen mähen im ersten Jahr nach der Ansaat.

1. Schnitt: ca. 8 bis 10 Wochen nach der Ansaat /
Schröpfschnitt (Pflegeschnitt) auf 5 cm Wuchshöhe

2. Schnitt: zum Ende der Vegetationsperiode oder
früher, je nach Unkrautaufwuchs auf 5 cm

inkl. Abfuhr des Schnittgutes inkl. Auflockerung und
Nachsaat von Fehlstellen. Anfallendes Material wird
Eigentum des AN und ist nach geltenden Richtlinien zu
entsorgen.

**1.16.90 Beseitigen von unerwünschtem Aufwuchs im Ufer- und Waldsaumbereich**
Beseitigen von unerwünschtem Neophytenaufwuchs ohne
flächige Bodenlockerung im Bereich der Uferabflachungen
Anfallendes Material wird Eigentum des AN und ist
zu beseitigen.
Zeitpunkt: ab 15. Juli
m2 je Pflegegang 300 m2
Menge: 300,000 m2

#### 1.19 Mauerwerk für Ingenieurbauten

**1.19.91 Naturstein-Mauerwe rk herstellen Wand, einseitig Quadermauerwerk Bruchrauh MG IIIa Dicke 50 cm**
StL-Nr. 1511912316910921
Mauerwerk aus Natursteinen nach Unterlagen des AG einschließlich Form- und Ecksteinen sowie deren besondere
Bearbeitung herstellen. Fugen auskratzen. Ausfugen wird
gesondert vergütet.
Mauerwerk für Wand, einseitig als Sichtmauerwerk.
Art = Quadermauerwerk.
Gesteinsart 'Drosselfels'

Sichtflächen bruchrauh.
Steinhöhe '50 cm'

Mörtel MG IIIa.
Mauerwerksdicke 50 cm.
Menge: 3,000 m3

**1.19.92 Fundam. aus Beton unbew. herst.**
*** Schwerpunktposition
Herstellung der Gründung unter Natursteinmauer
bestehend aus 45cm frostsicherem Kies, 20cm geschaltem Streifenfundament. Expositionsklasse XF3, Druckfestigkeitsklasse
C 30/37 und einer 5cm starken Ausgleichschicht.
Einschließlich den notwendigen Erdarbeiten.
Überschüssiges Material in Eigentum AN übernehmen und entsorgen.
Gründungsbreite 60cm
Menge: 3,000 m
